# Ventilador de techo

- Propiedad del archivo: CYPE INGENIEROS, S.A.
- Formato: FIEBDC-3/2002
- Ámbito geográfico: Perú
- Divisa: PEN
- Costes indirectos: 3.00 %
- Gastos generales: 13.00 %
- Beneficio industrial: 6.00 %
- IVA: 18.00 %

## I Instalaciones

### IC Calefacción, refrigeración, climatización y agua caliente sanitaria

#### ICR Sistemas de conducción de aire

**ICR013** Ud Ventilador de techo.
Ventilador de techo, de 1313 mm de diámetro, con cinco palas reversibles de madera color blanco por una cara y marrón claro por la otra, cuerpo de metal, acabado dorado, cuatro proyectores, conmutador para el control del sentido de giro, encendido/apagado de los proyectores y regulación de la velocidad por tiradores de cadenilla y motor de tres velocidades para alimentación monofásica a 230 V y 50 Hz de frecuencia, con protección térmica, de 200 r.p.m., potencia absorbida 60 W, caudal máximo 6000 m³/h, nivel de presión sonora 46 dBA. Incluso accesorios y elementos de fijación.
Incluye: Replanteo. Colocación y fijación. Conexionado y comprobación de su correcto funcionamiento.
Criterio de medición de proyecto: Número de unidades previstas, según documentación gráfica de Proyecto.
Criterio de medición de obra: Se medirá el número de unidades realmente ejecutadas según especificaciones de Proyecto.

| Código | Ud | Descripción | Rendimiento | Precio | Importe |
|---|---|---|---|---|---|
| mt42svs720gc | Ud | Ventilador de techo, de 1313 mm de diámetro, con cinco palas reversibles de madera color blanco por una cara y marrón claro por la otra, cuerpo de metal, acabado dorado, cuatro proyectores, conmutador para el control del sentido de giro, encendido/apagado de los proyectores y regulación de la velocidad por tiradores de cadenilla y motor de tres velocidades para alimentación monofásica a 230 V y 50 Hz de frecuencia, con protección térmica, de 200 r.p.m., potencia absorbida 60 W, caudal máximo 6000 m³/h, nivel de presión sonora 46 dBA. (material) | 1.000 | 1088.95 | 1088.95 |
| mo011 | h | Operario de montaje. (mano de obra) | 0.200 | 32.15 | 6.43 |
| mo080 | h | Oficial de montaje. (mano de obra) | 0.200 | 21.72 | 4.34 |
| % | % | Herramientas | 2 % | 1099.72 | 21.99 |
|  |  | Costes directos |  |  | 1121.71 |
