# Batería de medidores divisionarios para abastecimiento de agua potable

- Propiedad del archivo: CYPE INGENIEROS, S.A.
- Formato: FIEBDC-3/2002
- Ámbito geográfico: Perú
- Divisa: PEN
- Costes indirectos: 3.00 %
- Gastos generales: 13.00 %
- Beneficio industrial: 6.00 %
- IVA: 18.00 %

## I Instalaciones

### IF Plomería

#### IFC Medidores

**IFC020** Ud Batería de medidores divisionarios para abastecimiento de agua potable.
Batería de acero galvanizado, de 2 1/2" DN 65 mm y salidas con conexión embridada, para centralización de un máximo de 18 medidores de 1/2" DN 15 mm en dos filas, con llave de corte, llaves de entrada, grifos de comprobación, válvulas de retención, llaves de salida, latiguillos y cuadro de clasificación. Incluso soportes para el colector y material auxiliar.
Criterio de valoración económica: El precio no incluye los medidores de agua.
Incluye: Replanteo. Colocación y fijación del soporte de batería. Colocación y fijación de accesorios y piezas especiales. Colocación de la batería. Colocación del cuadro de clasificación. Conexionado y comprobación de su correcto funcionamiento.
Criterio de medición de proyecto: Número de unidades previstas, según documentación gráfica de Proyecto.
Criterio de medición de obra: Se medirá el número de unidades realmente ejecutadas según especificaciones de Proyecto.

| Código | Ud | Descripción | Rendimiento | Precio | Importe |
|---|---|---|---|---|---|
| mt37svc010r | Ud | Válvula de compuerta de latón fundido, para roscar, de 2 1/2". (material) | 1.000 | 233.20 | 233.20 |
| mt37ccb010hb | Ud | Batería de acero galvanizado de 2 1/2" DN 65 mm, para centralización de 18 medidores divisionarios de agua en dos filas, de 1330x620 mm. Incluso soporte y brida. (material) | 1.000 | 1090.05 | 1090.05 |
| mt37sve010b | Ud | Válvula de esfera de latón niquelado para roscar de 1/2". (material) | 36.000 | 18.23 | 656.28 |
| mt37sgl012a | Ud | Grifo de comprobación de latón, para roscar, de 1/2". (material) | 18.000 | 18.94 | 340.92 |
| mt37svr010a | Ud | Válvula de retención de latón para roscar de 1/2". (material) | 18.000 | 15.85 | 285.30 |
| mt37ccb040a | Ud | Latiguillo de acero inoxidable, de 3/4", de 400 mm de longitud. (material) | 18.000 | 50.93 | 916.74 |
| mt37ccb015ha | Ud | Cuadro de clasificación metálico para centralización de 18 medidores divisionarios de agua en dos filas. (material) | 1.000 | 39.42 | 39.42 |
| mt37www010 | Ud | Material auxiliar para instalaciones sanitarias. (material) | 1.000 | 5.16 | 5.16 |
| mo008 | h | Operario plomero. (mano de obra) | 11.917 | 32.15 | 383.13 |
| mo107 | h | Oficial plomero. (mano de obra) | 5.958 | 21.68 | 129.17 |
| % | % | Herramientas | 2 % | 4079.37 | 81.59 |
|  |  | Costes directos |  |  | 4160.96 |
