# Suministro y montaje de caja de registro enterrada

- Propiedad del archivo: CYPE INGENIEROS, S.A.
- Formato: FIEBDC-3/2002
- Ámbito geográfico: Perú
- Divisa: PEN
- Costes indirectos: 3.00 %
- Gastos generales: 13.00 %
- Beneficio industrial: 6.00 %
- IVA: 18.00 %

## I Instalaciones

### IF Plomería

#### IFW Elementos

**IFW070** Ud Suministro y montaje de caja de registro enterrada, de dimensiones interiores 23 cm de diámetro en la base y 20 cm de altura, prefabricada de polipropileno, sobre falso piso de concreto simple f'c=210 kg/cm² (21 MPa), no expuesto a ciclos de congelamiento y deshielo, exposición a sulfatos insignificante, sin requerimiento de permeabilidad, no expuesto a cloruros, tamaño máximo del agregado 19 mm, consistencia blanda de 15 cm de espesor, con tapa de 18 cm de diámetro, para alojamiento de la válvula.
Suministro y montaje de caja de registro enterrada, de dimensiones interiores 23 cm de diámetro en la base y 20 cm de altura, prefabricada de polipropileno, sobre falso piso de concreto simple f'c=210 kg/cm² (21 MPa), no expuesto a ciclos de congelamiento y deshielo, exposición a sulfatos insignificante, sin requerimiento de permeabilidad, no expuesto a cloruros, tamaño máximo del agregado 19 mm, consistencia blanda de 15 cm de espesor, con tapa de 18 cm de diámetro, para alojamiento de la válvula.
Incluye: Replanteo. Vaciado y compactación del concreto en formación de falso piso. Colocación de la caja de registro prefabricada. Ejecución de taladros para el paso de los tubos. Conexionado de los tubos a la caja de registro. Colocación de la tapa.
Criterio de medición de proyecto: Número de unidades previstas, según documentación gráfica de Proyecto.
Criterio de medición de obra: Se medirá el número de unidades realmente ejecutadas según especificaciones de Proyecto.
Criterio de valoración económica: El precio no incluye la válvula, la excavación ni el relleno del trasdós.

| Código | Ud | Descripción | Rendimiento | Precio | Importe |
|---|---|---|---|---|---|
| mt10hmf055akb | m³ | Concreto simple f'c=210 kg/cm² (21 MPa), no expuesto a ciclos de congelamiento y deshielo, exposición a sulfatos insignificante, sin requerimiento de permeabilidad, no expuesto a cloruros, tamaño máximo del agregado 19 mm, consistencia blanda, premezclado en planta, según el Reglamento Nacional de Edificaciones NTE E.060. (material) | 0.042 | 234.87 | 9.86 |
| mt37aar020a | Ud | Caja de registro de polipropileno, de sección circular, de 23 cm de diámetro en la base y 20 cm de altura, con tapa de color verde de 18 cm de diámetro. (material) | 1.000 | 12.28 | 12.28 |
| mt08aaa010a | m³ | Agua. (material) | 0.006 | 4.32 | 0.03 |
| mt01arg005a | t | Arena de cantera, para mortero preparado en obra. (material) | 0.005 | 58.29 | 0.29 |
| mt08cem000b | kg | Cemento gris en sacos. (material) | 1.599 | 0.43 | 0.69 |
| mt08adt010 | kg | Aditivo hidrófugo para impermeabilización de morteros u concretos. (material) | 0.032 | 3.46 | 0.11 |
| au00auh040 |  | Vibrador de concreto, eléctrico. | 1.000 | 0.00 | 0.00 |
| mo020 | h | Operario de construcción. (mano de obra) | 0.664 | 21.66 | 14.38 |
| mo113 | h | Peón de construcción. (mano de obra) | 0.491 | 14.43 | 7.09 |
| % | % | Herramientas | 2 % | 44.73 | 0.89 |
|  |  | Costes directos |  |  | 45.62 |
