# Instalación interior de gas en vivienda unifamiliar

- Propiedad del archivo: CYPE INGENIEROS, S.A.
- Formato: FIEBDC-3/2002
- Ámbito geográfico: Perú
- Divisa: PEN
- Costes indirectos: 3.00 %
- Gastos generales: 13.00 %
- Beneficio industrial: 6.00 %
- IVA: 18.00 %

## I Instalaciones

### IG Gases combustibles

#### IGI Instalación interior

**IGI015** Ud Instalación interior de gas en vivienda unifamiliar.
Instalación interior de gas en vivienda unifamiliar, con dotación para 2 aparatos, realizada con tubería de cobre, con vaina metálica, que conecta la llave de vivienda con cada uno de los aparatos a gas, compuesta de los siguientes tramos: tramo común de 3/4" mm de diámetro y 10 m de longitud y 2 ramificaciones a cada consumo, de 3/4" mm de diámetro y 8 m de longitud y de 3/4" mm de diámetro y 7 m de longitud. Incluso llaves macho-macho de conexión de aparato para el corte de suministro de gas, con pata y conexiones por junta plana, pasta de relleno y elementos de sujeción, colocados mediante soldadura por capilaridad.
Criterio de valoración económica: El precio no incluye la llave de vivienda.
Incluye: Replanteo del recorrido de las tuberías y de la situación de las llaves. Colocación de la vaina. Colocación y fijación de tubos y llaves. Montaje, conexionado y comprobación de su correcto funcionamiento.
Criterio de medición de proyecto: Número de unidades previstas, según documentación gráfica de Proyecto.
Criterio de medición de obra: Se medirá el número de unidades realmente ejecutadas según especificaciones de Proyecto.

| Código | Ud | Descripción | Rendimiento | Precio | Importe |
|---|---|---|---|---|---|
| mt43tco020cg | m | Tubo rígido de cobre C12200, 3/4" de diámetro nominal, según ASTM B88, suministrado en tramos de 20 ft de longitud, con el precio incrementado el 30% en concepto de accesorios y piezas especiales. (material) | 25.000 | 44.20 | 1105.00 |
| mt43www022c | m | Tubo metálico de 1 1/2" de diámetro y 1/16" de espesor, incluso abrazaderas, elementos de sujeción y accesorios (curvas, manguitos, tes y codos). (material) | 20.000 | 11.93 | 238.60 |
| mt27tec020 | kg | Pasta hidrófuga. (material) | 0.800 | 2.22 | 1.78 |
| mt43acv010c | Ud | Llave macho-macho con pata y conexiones por junta plana, con rosca cilíndrica GAS de 3/4" de diámetro. (material) | 2.000 | 37.92 | 75.84 |
| mo010 | h | Operario instalador de gas. (mano de obra) | 7.216 | 32.35 | 233.44 |
| mo109 | h | Oficial instalador de gas. (mano de obra) | 7.216 | 21.82 | 157.45 |
| % | % | Herramientas | 2 % | 1812.11 | 36.24 |
|  |  | Costes directos |  |  | 1848.35 |
