# Caja de registro de registro de enlace

- Propiedad del archivo: CYPE INGENIEROS, S.A.
- Formato: FIEBDC-3/2002
- Ámbito geográfico: Perú
- Divisa: PEN
- Costes indirectos: 3.00 %
- Gastos generales: 13.00 %
- Beneficio industrial: 6.00 %
- IVA: 18.00 %

## I Instalaciones

### IL Infraestructura de telecomunicaciones

#### ILE Canalizaciones de enlace

**ILE011** Ud Caja de registro de registro de enlace.
Caja de registro de registro de enlace, en canalización de enlace inferior enterrada de ICT de 400x400x400 mm de dimensiones interiores, con ganchos para tracción, marco y tapa metálicos, colocada sobre falso piso de concreto simple f'c=210 kg/cm² (21 MPa), no expuesto a ciclos de congelamiento y deshielo, exposición a sulfatos insignificante, sin requerimiento de permeabilidad, no expuesto a cloruros, tamaño máximo del agregado 20 mm, consistencia plástica de 10 cm de espesor. Instalación en el punto de entrada inferior del inmueble.
Criterio de valoración económica: El precio no incluye la excavación ni el relleno perimetral posterior.
Incluye: Replanteo. Eliminación de las tierras sueltas del fondo de la excavación. Vaciado y compactación del concreto en formación de falso piso. Montaje de las piezas prefabricadas. Conexionado de tubos de la canalización. Colocación de accesorios. Ejecución de remates.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.085 | 234.46 | 19.93 |
| mt40iar020b | Ud | Caja de registro de registro de enlace, en canalización de enlace inferior enterrada de ICT de 400x400x400 mm de dimensiones interiores, con ganchos para tracción, marco y tapa metálicos. (material) | 1.000 | 326.69 | 326.69 |
| au00auh040 |  | Vibrador de concreto, eléctrico. | 1.000 | 0.00 | 0.00 |
| mo020 | h | Operario de construcción. (mano de obra) | 1.134 | 31.48 | 35.70 |
| mo077 | h | Oficial de construcción. (mano de obra) | 0.200 | 21.86 | 4.37 |
| % | % | Herramientas | 2 % | 386.69 | 7.73 |
|  |  | Costes directos |  |  | 394.42 |
