# Vidrio templado

- Propiedad del archivo: CYPE INGENIEROS, S.A.
- Formato: FIEBDC-3/2002
- Ámbito geográfico: Perú
- Divisa: PEN
- Costes indirectos: 3.00 %
- Gastos generales: 13.00 %
- Beneficio industrial: 6.00 %
- IVA: 18.00 %

## L Carpintería, closets, vidrios y protecciones solares

### LV Vidrios

#### LVT Templados

**LVT010** m² Vidrio templado.
Vidrio de silicato sodocálcico templado, incoloro, de 4 mm de espesor, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt010Q | m² | Vidrio de silicato sodocálcico templado, incoloro, de 4 mm de espesor. (material) | 1.006 | 92.25 | 92.80 |
| mt21vva015a | Ud | Cartucho de 310 ml de silicona neutra, incolora, dureza Shore A aproximada de 23, según ISO 868 y recuperación elástica >=80%, según ISO 7389. (material) | 0.290 | 21.25 | 6.16 |
| mt21vva021 | Ud | Material auxiliar para la colocación de vidrios. (material) | 1.500 | 4.64 | 6.96 |
| mo055 | h | Operario cristalero. (mano de obra) | 0.975 | 33.50 | 32.66 |
| mo110 | h | Oficial cristalero. (mano de obra) | 0.975 | 23.24 | 22.66 |
| % | % | Herramientas | 2 % | 161.24 | 3.22 |
|  |  | Costes directos |  |  | 164.46 |
