# Lámina separadora de polietileno, de 0,05 mm de espesor y 46 g/m² de masa superficial, colocada sobre el terreno o sobre un contrapiso pobre

- Propiedad del archivo: CYPE INGENIEROS, S.A.
- Formato: FIEBDC-3/2002
- Ámbito geográfico: Perú
- Divisa: PEN
- Costes indirectos: 3.00 %
- Gastos generales: 13.00 %
- Beneficio industrial: 6.00 %
- IVA: 18.00 %

## N Aislamientos e impermeabilizaciones

### NG Geosintéticos

#### NGL Láminas separadoras

**NGL010** m² Lámina separadora de polietileno, de 0,05 mm de espesor y 46 g/m² de masa superficial, colocada sobre el terreno o sobre un contrapiso pobre.
Lámina separadora de polietileno, de 0,05 mm de espesor y 46 g/m² de masa superficial, colocada sobre el terreno o sobre un contrapiso pobre.
Incluye: Colocación de la lámina separadora. Resolución de empalmes y uniones.
Criterio de medición de proyecto: Superficie medida según documentación gráfica de Proyecto.
Criterio de medición de obra: Se medirá la superficie realmente ejecutada según especificaciones de Proyecto, incluyendo las entregas y los empalmes.

| Código | Ud | Descripción | Rendimiento | Precio | Importe |
|---|---|---|---|---|---|
| mt16png010a | m² | Film de polietileno de 0,05 mm de espesor y 46 g/m² de masa superficial. (material) | 1.150 | 0.80 | 0.92 |
| mo020 | h | Operario de construcción. (mano de obra) | 0.041 | 21.66 | 0.89 |
| mo113 | h | Peón de construcción. (mano de obra) | 0.021 | 14.43 | 0.30 |
| % | % | Herramientas | 2 % | 2.11 | 0.04 |
|  |  | Costes directos |  |  | 2.15 |
