# Alero decorativo en techo

- Propiedad del archivo: CYPE INGENIEROS, S.A.
- Formato: FIEBDC-3/2002
- Ámbito geográfico: Perú
- Divisa: PEN
- Costes indirectos: 3.00 %
- Gastos generales: 13.00 %
- Beneficio industrial: 6.00 %
- IVA: 18.00 %

## Q Techos

### QR Remates

#### QRA Aleros

**QRA010** m Alero decorativo en techo, formado por canecillos de madera de 80x10x15 cm, recibidos con mortero de cemento, confeccionado en obra, dosificación 1:6 con una separación de 50 cm, tableros cerámicos huecos machihembrados de 50x20x3 cm y capa de compresión de 3 cm de espesor con el mismo mortero, y aplicación manual de dos manos de barniz sintético para exterior, a poro cerrado, acabado satinado, a base de resinas alcídicas y filtros ultravioleta sobre la madera, previa aplicación de una mano de imprimación selladora para exterior, formulada con resinas alcídicas y pigmentos seleccionados.
Alero decorativo en techo, formado por canecillos de madera de 80x10x15 cm, recibidos con mortero de cemento, confeccionado en obra, dosificación 1:6 con una separación de 50 cm, tableros cerámicos huecos machihembrados de 50x20x3 cm y capa de compresión de 3 cm de espesor con el mismo mortero, y aplicación manual de dos manos de barniz sintético para exterior, a poro cerrado, acabado satinado, a base de resinas alcídicas y filtros ultravioleta sobre la madera, previa aplicación de una mano de imprimación selladora para exterior, formulada con resinas alcídicas y pigmentos seleccionados.
Incluye: Replanteo y trazado en la losa de los elementos componentes del alero. Recibido de los canecillos. Formación de tablero. Vaciado, extendido y regleado de la capa de mortero de regularización. Aplicación de la imprimación. Aplicación de las manos de acabado.
Criterio de medición de proyecto: Longitud del borde del faldón, medida por su cara exterior, según documentación gráfica de Proyecto.
Criterio de medición de obra: Se medirá, por su mayor desarrollo lineal, la longitud realmente ejecutada según especificaciones de Proyecto.
Criterio de valoración económica: El precio no incluye el emboquillado de las tejas del alero.

| Código | Ud | Descripción | Rendimiento | Precio | Importe |
|---|---|---|---|---|---|
| mt13anm010 | Ud | Canecillo de madera, 80x10x15 cm. (material) | 2.150 | 35.82 | 77.01 |
| mt04lvg020a | Ud | Tablero cerámico hueco machihembrado, para revestir, 50x20x3 cm, con las testas rectas. (material) | 4.000 | 0.77 | 3.08 |
| mt07emr111a | Ud | Clavo, de 4 mm de diámetro y 40 mm de longitud, de acero galvanizado de alta adherencia. (material) | 2.000 | 0.14 | 0.28 |
| mt08aaa010a | m³ | Agua. (material) | 0.010 | 4.32 | 0.04 |
| mt01arg005a | t | Arena de cantera, para mortero preparado en obra. (material) | 0.074 | 58.29 | 4.31 |
| mt08cem000b | kg | Cemento gris en sacos. (material) | 22.500 | 0.43 | 9.68 |
| mt08adt010 | kg | Aditivo hidrófugo para impermeabilización de morteros u concretos. (material) | 0.450 | 3.46 | 1.56 |
| mt27plj010b | l | Imprimación selladora para exterior, formulada con resinas alcídicas y pigmentos seleccionados, color blanco, para aplicar con brocha, rodillo o pistola. (material) | 0.190 | 51.42 | 9.77 |
| mt27bsj010d | l | Barniz sintético para exterior, a poro cerrado, acabado satinado, a base de resinas alcídicas y filtros ultravioleta, incoloro, de secado rápido aplicado con brocha, rodillo o pistola. (material) | 0.090 | 55.43 | 4.99 |
| mq06hor010 | h | Mezcladora de concreto. (maquinaria) | 0.046 | 4.64 | 0.21 |
| mo020 | h | Operario de construcción. (mano de obra) | 0.904 | 21.66 | 19.58 |
| mo077 | h | Oficial de construcción. (mano de obra) | 1.446 | 15.00 | 21.69 |
| mo038 | h | Operario pintor. (mano de obra) | 0.348 | 21.66 | 7.54 |
| % | % | Herramientas | 2 % | 159.74 | 3.19 |
|  |  | Costes directos |  |  | 162.93 |
