# Borde lateral de techo con piezas cerámicas

- Propiedad del archivo: CYPE INGENIEROS, S.A.
- Formato: FIEBDC-3/2002
- Ámbito geográfico: Perú
- Divisa: PEN
- Costes indirectos: 3.00 %
- Gastos generales: 13.00 %
- Beneficio industrial: 6.00 %
- IVA: 18.00 %

## Q Techos

### QR Remates

#### QRB Borde lateral

**QRB020** m Borde lateral de techo con piezas cerámicas.
Borde lateral de techo con remates laterales cerámicos, color rojo, para tejas curvas, recibidos con mortero de cemento, confeccionado en obra, dosificación 1:6. Incluso empalmes.
Incluye: Colocación de las tejas con mortero.
Criterio de medición de proyecto: Longitud medida según documentación gráfica de Proyecto.
Criterio de medición de obra: Se medirá la longitud realmente ejecutada según especificaciones de Proyecto.

| Código | Ud | Descripción | Rendimiento | Precio | Importe |
|---|---|---|---|---|---|
| mt13tac012a | Ud | Remate lateral cerámico, color rojo, para tejas curvas. (material) | 2.700 | 9.22 | 24.89 |
| mt08aaa010a | m³ | Agua. (material) | 0.006 | 4.48 | 0.03 |
| mt01arg005a | t | Arena de cantera, para mortero preparado en obra. (material) | 0.049 | 59.80 | 2.93 |
| mt08cem000b | kg | Cemento gris en sacos. (material) | 7.500 | 0.45 | 3.38 |
| mq06hor010 | h | Mezcladora de concreto. (maquinaria) | 0.024 | 5.44 | 0.13 |
| mo020 | h | Operario de construcción. (mano de obra) | 0.243 | 25.65 | 6.23 |
| mo113 | h | Peón de construcción. (mano de obra) | 0.365 | 17.13 | 6.25 |
| % | % | Herramientas | 2 % | 43.84 | 0.88 |
|  |  | Costes directos |  |  | 44.72 |
