# Cobertura de plancha perfilada de acero

- Propiedad del archivo: CYPE INGENIEROS, S.A.
- Formato: FIEBDC-3/2002
- Ámbito geográfico: Perú
- Divisa: PEN
- Costes indirectos: 3.00 %
- Gastos generales: 13.00 %
- Beneficio industrial: 6.00 %
- IVA: 18.00 %

## Q Techos

### QU Componentes de techos inclinados

#### QUM De planchas de acero y paneles sándwich

**QUM010** m² Cobertura de plancha perfilada de acero.
Cobertura de plancha perfilada trapezoidal de acero prelacado, espesor 0,6 mm, 32 mm de altura de perfil y 200 mm de intereje, colocada con un empalme de la chapa superior de 250 mm y un empalme lateral de un trapecio y fijada mecánicamente sobre entramado ligero metálico, en techo inclinado, con una pendiente mayor del 5%. Incluso accesorios de fijación de las planchas.
Criterio de valoración económica: El precio no incluye la superficie soporte ni los puntos singulares y las piezas especiales de la cobertura.
Incluye: Limpieza de la superficie soporte. Replanteo de las planchas por faldón. Corte, preparación y colocación de las planchas. Fijación mecánica de las planchas.
Criterio de medición de proyecto: Superficie medida en verdadera magnitud, según documentación gráfica de Proyecto.
Criterio de medición de obra: Se medirá, en verdadera magnitud, la superficie realmente ejecutada según especificaciones de Proyecto.

| Código | Ud | Descripción | Rendimiento | Precio | Importe |
|---|---|---|---|---|---|
| mt13cap010bn | m² | Plancha perfilada trapezoidal de acero prelacado, espesor 0,6 mm, 32 mm de altura de perfil y 200 mm de intereje. (material) | 1.060 | 31.37 | 33.25 |
| mt13cap030b | Ud | Kit de accesorios de fijación, para planchas perfiladas, en techos inclinados. (material) | 1.000 | 71.30 | 71.30 |
| op00ciz010 |  | Cizalla. | 1.000 | 0.00 | 0.00 |
| op00roe010 |  | Roedora. | 1.000 | 0.00 | 0.00 |
| mo051 | h | Operario en fachadas y techos de paneles metálicos. (mano de obra) | 0.337 | 30.96 | 10.43 |
| mo098 | h | Oficial en fachadas y techos de paneles metálicos. (mano de obra) | 0.169 | 20.92 | 3.54 |
| % | % | Herramientas | 2 % | 118.52 | 2.37 |
|  |  | Costes directos |  |  | 120.89 |
