# Enchape con baldosas cerámicas de gres porcelánico

- Propiedad del archivo: CYPE INGENIEROS, S.A.
- Formato: FIEBDC-3/2002
- Ámbito geográfico: Perú
- Divisa: PEN
- Costes indirectos: 3.00 %
- Gastos generales: 13.00 %
- Beneficio industrial: 6.00 %
- IVA: 18.00 %

## R Revestimientos

### RA Enchapes

#### RAG De cerámica

**RAG052** m² Enchape con baldosas cerámicas de gres porcelánico, estilo cemento, serie Skyline "GRESPANIA", acabado mate en color blanco, 22x90 cm y 10 mm de espesor, colocadas sobre una superficie soporte de placas de yeso laminado en paramento interior, recibidas con adhesivo cementoso de fraguado normal, C1 color gris, sin junta (separación entre baldosas entre 1,5 y 3 mm); con cantoneras de PVC.
Enchape con baldosas cerámicas de gres porcelánico, estilo cemento, serie Skyline "GRESPANIA", acabado mate en color blanco, 22x90 cm y 10 mm de espesor, colocadas sobre una superficie soporte de placas de yeso laminado en paramento interior, recibidas con adhesivo cementoso de fraguado normal, C1 sin ninguna característica adicional, color gris, extendido con plancha sobre la superficie soporte, y rejuntado con mortero de juntas cementoso tipo L, color blanco, para juntas de hasta 3 mm. Incluso preparación de la superficie soporte de placas de yeso laminado, replanteo, cortes y juntas; con cantoneras de PVC, y limpieza final.
Incluye: Preparación de la superficie soporte. Replanteo de niveles y disposición de baldosas. Colocación de maestras o reglas. Preparación y aplicación del adhesivo. Formación de juntas de movimiento. Colocación de las baldosas. Ejecución de esquinas. Rejuntado de baldosas. Acabado y limpieza final.
Criterio de medición de proyecto: Superficie medida según documentación gráfica de Proyecto, deduciendo los huecos de superficie mayor de 3 m². No se ha incrementado el metrado por roturas y recortes, ya que en la descomposición se ha considerado un 5% más de piezas.
Criterio de medición de obra: Se medirá la superficie realmente ejecutada según especificaciones de Proyecto, deduciendo los huecos de superficie mayor de 3 m².

| Código | Ud | Descripción | Rendimiento | Precio | Importe |
|---|---|---|---|---|---|
| mt09mcr021g | kg | Adhesivo cementoso de fraguado normal, C1, color gris. (material) | 6.000 | 0.98 | 5.88 |
| mt19awa010 | m | Cantonera de PVC en esquinas alicatadas. (material) | 0.500 | 4.57 | 2.29 |
| mt19agp010aacdb | m² | Baldosa cerámica de gres porcelánico, estilo cemento, serie Skyline "GRESPANIA", acabado mate en color blanco, 22x90 cm y 10 mm de espesor, capacidad de absorción de agua E<0,5%. (material) | 1.050 | 182.79 | 191.93 |
| mt09mcp020bv | kg | Mortero de juntas cementoso tipo L, color blanco, para juntas de hasta 3 mm, compuesto por cemento blanco de alta resistencia y aditivos especiales. (material) | 0.500 | 4.53 | 2.27 |
| op00sie030 |  | Sierra de disco de diamante, para mesa de trabajo, de corte húmedo. | 1.000 | 0.00 | 0.00 |
| op00amo010 |  | Amoladora o radial. | 1.000 | 0.00 | 0.00 |
| op00tal010 |  | Taladro. | 1.000 | 0.00 | 0.00 |
| mo024 | h | Operario enchapador. (mano de obra) | 0.513 | 21.66 | 11.11 |
| mo062 | h | Oficial enchapador. (mano de obra) | 0.256 | 15.00 | 3.84 |
| % | % | Herramientas | 2 % | 217.32 | 4.35 |
|  |  | Costes directos |  |  | 221.67 |
