# Revestimiento de escalera de piedra natural

- Propiedad del archivo: CYPE INGENIEROS, S.A.
- Formato: FIEBDC-3/2002
- Ámbito geográfico: Perú
- Divisa: PEN
- Costes indirectos: 3.00 %
- Gastos generales: 13.00 %
- Beneficio industrial: 6.00 %
- IVA: 18.00 %

## R Revestimientos

### RE Escaleras

#### REP De piedra natural

**REP010** Ud Revestimiento de escalera de piedra natural.
Revestimiento de escalera de ida y vuelta, de dos tramos rectos con descanso intermedio con 17 peldaños de 100 cm de anchura, mediante el montaje de los siguientes elementos: peldaños formado por paso de mármol Crema Levante, acabado pulido y tabica de mármol Crema Levante, acabado pulido de 3 y 2 cm de espesor respectivamente, cara y cantos pulidos; zanquín de mármol Crema Levante de dos piezas de 37x7x2 cm, cara y cantos pulidos, colocado en un lateral, recibido todo ello con mortero de cemento 1:6, sobre un peldaños previo (no incluido en este precio). Incluso revestimiento de descansos y rejuntado con mortero de juntas cementoso, CG1, para junta mínima (entre 1,5 y 3 mm), con la misma tonalidad de las piezas.
Incluye: Replanteo y trazado de huellas, tabicas y zanquines. Corte de las piezas y formación de encajes en esquinas y rincones. Humectación del peldaños. Colocación con mortero de la tabica y paso del primer peldaño. Tendido de cordeles. Colocación de tabicas y huellas. Colocación del zanquín. Relleno de juntas. Limpieza del tramo.
Criterio de medición de proyecto: Número de unidades previstas, según documentación gráfica de Proyecto.
Criterio de medición de obra: Se medirá el número de unidades realmente ejecutadas según especificaciones de Proyecto.

| Código | Ud | Descripción | Rendimiento | Precio | Importe |
|---|---|---|---|---|---|
| mt18pmn110la | Ud | Paso para peldaño recto de mármol nacional, Crema Levante, longitud hasta 100 cm y 3 cm de espesor, cara y cantos pulidos. (material) | 17.000 | 39.78 | 676.26 |
| mt18pmn111la | Ud | Tabica para peldaño de mármol nacional, Crema Levante, hasta 100 cm de largo por 16 cm de ancho y 2 cm de espesor, pulida. (material) | 17.000 | 29.85 | 507.45 |
| mt18zmn010ka | Ud | Zanquín de mármol nacional, Crema Levante, de dos piezas, 37x7x2 cm, cara y cantos pulidos. (material) | 17.000 | 8.71 | 148.07 |
| mt18bmn010nja | m² | Baldosa de mármol nacional, Crema Levante pulido, 60x40x2 cm. (material) | 1.050 | 76.22 | 80.03 |
| mt18rmn010la | m | Contrazócalo de mármol nacional, Crema Levante, 7x1 cm, cara y cantos pulidos. (material) | 2.000 | 3.86 | 7.72 |
| mt09mor010c | m³ | Mortero de cemento CEM II/B-P 32,5 N tipo M-5, confeccionado en obra con 250 kg/m³ de cemento y una proporción en volumen 1/6. (material) | 0.034 | 348.81 | 11.86 |
| mt09mcr060c | kg | Mortero de juntas cementoso, CG1, para junta mínima entre 1,5 y 3 mm. (material) | 2.480 | 2.12 | 5.26 |
| mt01ara010a | m³ | Arena con granulometría de 0 a 5 mm de diámetro, limpia. (material) | 0.020 | 49.56 | 0.99 |
| op00sie030 |  | Sierra de disco de diamante, para mesa de trabajo, de corte húmedo. | 1.000 | 0.00 | 0.00 |
| mo023 | h | Operario colocador de pisos. (mano de obra) | 15.903 | 31.29 | 497.60 |
| mo061 | h | Oficial colocador de pisos. (mano de obra) | 15.903 | 21.72 | 345.41 |
| mo113 | h | Peón de construcción. (mano de obra) | 15.903 | 20.92 | 332.69 |
| % | % | Herramientas | 2 % | 2613.34 | 52.27 |
|  |  | Costes directos |  |  | 2665.61 |
