# Tratamiento fungicida sobre paramento de yeso

- Propiedad del archivo: CYPE INGENIEROS, S.A.
- Formato: FIEBDC-3/2002
- Ámbito geográfico: Perú
- Divisa: PEN
- Costes indirectos: 3.00 %
- Gastos generales: 13.00 %
- Beneficio industrial: 6.00 %
- IVA: 18.00 %

## R Revestimientos

### RL Tratamientos superficiales de protección

#### RLF Fungicidas

**RLF010** m² Tratamiento fungicida sobre paramento de yeso.
Tratamiento fungicida con carácter preventivo sobre paramento de yeso, mediante la aplicación, con brocha, rodillo o pistola de baja presión, de una capa de imprimación fungicida para la eliminación de mohos, hongos y algas, diluida en agua del 20 al 30%, con 0,15 l/m² de consumo medio. Incluso protección de las superficies contiguas y limpieza final.
Incluye: Protección de las superficies contiguas. Aplicación del producto fungicida. Limpieza final.
Criterio de medición de proyecto: Superficie medida según documentación gráfica de Proyecto.
Criterio de medición de obra: Se medirá la superficie realmente ejecutada según especificaciones de Proyecto.

| Código | Ud | Descripción | Rendimiento | Precio | Importe |
|---|---|---|---|---|---|
| mt08lim060 | l | Imprimación fungicida para la eliminación de mohos, hongos y algas, de aplicación en fachadas y paramentos interiores. (material) | 0.120 | 42.98 | 5.16 |
| mo039 | h | Operario revocador. (mano de obra) | 0.177 | 31.29 | 5.54 |
| mo079 | h | Oficial revocador. (mano de obra) | 0.136 | 21.72 | 2.95 |
| % | % | Herramientas | 2 % | 13.65 | 0.27 |
|  |  | Costes directos |  |  | 13.92 |
