# Laca nitrocelulósica de aspecto satinado, aplicada en dos manos mediante pistola sobre rejas y barandas, con protector químico insecticida fungicida

- Propiedad del archivo: CYPE INGENIEROS, S.A.
- Formato: FIEBDC-3/2002
- Ámbito geográfico: Perú
- Divisa: PEN
- Costes indirectos: 3.00 %
- Gastos generales: 13.00 %
- Beneficio industrial: 6.00 %
- IVA: 18.00 %

## R Revestimientos

### RM Pinturas y tratamientos sobre soporte de madera

#### RML Lacas

**RML010** m² Laca nitrocelulósica de aspecto satinado, aplicada en dos manos mediante pistola sobre rejas y barandas, con protector químico insecticida fungicida.
Preparación y pintado de rejas y barandas de madera con laca nitrocelulósica de aspecto satinado, mediante la realización de las siguientes operaciones: sellado de nudos; lijado fino de la zona sellada pasado el tiempo de secado; aplicación de una mano de protector químico insecticida fungicida con un rendimiento de 0,15 kg/m²; plastecido y lijado esmerado pasado el tiempo de secado; y aplicación de dos manos de acabado de laca a pistola con un rendimiento de 0,125 l/m² cada una de ellas. Incluso limpieza previa del soporte.
Incluye: Preparación y limpieza de la superficie soporte. Aplicación de una mano de protector químico, insecticida y fungicida. Plastecido y lijado. Aplicación de dos manos de acabado.
Criterio de medición de proyecto: Superficie medida según documentación gráfica de Proyecto, sin descontar huecos, considerando la superficie que encierran, definida por sus dimensiones máximas, por una sola cara.
Criterio de medición de obra: Se medirá la superficie realmente ejecutada según especificaciones de Proyecto, por una sola cara, considerando la superficie que encierran, definida por sus dimensiones máximas.

| Código | Ud | Descripción | Rendimiento | Precio | Importe |
|---|---|---|---|---|---|
| mt27lwa020 | kg | Disolvente especial para lacas. (material) | 0.300 | 9.52 | 2.86 |
| mt27lni010b | l | Laca nitrocelulósica satinada sintética transparente. (material) | 0.250 | 36.68 | 9.17 |
| mt27prb010 | kg | Protector químico insecticida-fungicida. (material) | 0.150 | 27.73 | 4.16 |
| op00dec010 |  | Decapador. | 1.000 | 0.00 | 0.00 |
| op00tal020 |  | Taladro con batidora. | 1.000 | 0.00 | 0.00 |
| mo038 | h | Operario pintor. (mano de obra) | 0.550 | 21.66 | 11.91 |
| mo076 | h | Oficial pintor. (mano de obra) | 0.550 | 15.00 | 8.25 |
| % | % | Herramientas | 2 % | 36.35 | 0.73 |
|  |  | Costes directos |  |  | 37.08 |
