# Falso piso seco F126.es "KNAUF" Brío formada por placas de yeso con fibras Brío, de 18 mm de espesor total

- Propiedad del archivo: CYPE INGENIEROS, S.A.
- Formato: FIEBDC-3/2002
- Ámbito geográfico: Perú
- Divisa: PEN
- Costes indirectos: 3.00 %
- Gastos generales: 13.00 %
- Beneficio industrial: 6.00 %
- IVA: 18.00 %

## R Revestimientos

### RS Pisos

#### RSB Contrapisos y grandes recrecidos

**RSB040** m² Falso piso seco F126.es "KNAUF" Brío formada por placas de yeso con fibras Brío, de 18 mm de espesor total.
Falso piso seco F126.es "KNAUF" Brío, sobre losa de concreto debidamente nivelado (no incluido en este precio), formada por la placa simple Brío, de 18 mm de espesor total. Incluso banda perimetral, capa de nivelación con granulado base PA, pegamento, tornillería e imprimación final de toda su superficie con Estrichgrund antes de aplicar sobre ella cualquiera de los revestimientos compatibles con el sistema.
Incluye: Colocación de la banda perimetral. Colocación del granulado base. Colocación de las placas. Tratamiento y acabado superficial.
Criterio de medición de proyecto: Superficie medida según documentación gráfica de Proyecto.
Criterio de medición de obra: Se medirá la superficie realmente ejecutada según especificaciones de Proyecto, sin deducir la superficie ocupada por las columnas situados dentro de su perímetro.

| Código | Ud | Descripción | Rendimiento | Precio | Importe |
|---|---|---|---|---|---|
| mt12psk040b | m | Banda perimetral de lana de roca "KNAUF" de 12 mm de espesor y 100 mm de ancho. (material) | 1.000 | 12.40 | 12.40 |
| mt12psk030 | l | Granulado base PA "KNAUF". (material) | 10.000 | 1.84 | 18.40 |
| mt12psk010a | m² | Placa de yeso con fibra Brío "KNAUF" placa simple, de 18 mm de espesor. (material) | 1.000 | 104.68 | 104.68 |
| mt12pik030 | kg | Pegamento Brio "KNAUF". (material) | 0.040 | 65.51 | 2.62 |
| mt12ptk020a | Ud | Tornillo especial Brío "KNAUF" 17 mm. (material) | 11.000 | 0.05 | 0.55 |
| mt12pik040b | kg | Imprimación Estrichgrund "KNAUF", para reducir la absorción y mejorar la adherencia. (material) | 0.050 | 1.72 | 0.09 |
| op00ato010 |  | Atornillador. | 1.000 | 0.00 | 0.00 |
| op00tal010 |  | Taladro. | 1.000 | 0.00 | 0.00 |
| op00sie010 |  | Sierra de calar. | 1.000 | 0.00 | 0.00 |
| mo053 | h | Operario en mamparas y sistemas de placas. (mano de obra) | 0.485 | 22.27 | 10.80 |
| mo100 | h | Oficial en mamparas y sistemas de placas. (mano de obra) | 0.485 | 15.00 | 7.28 |
| % | % | Herramientas | 2 % | 156.82 | 3.14 |
|  |  | Costes directos |  |  | 159.96 |
