# Contrazócalo interior de terrazo

- Propiedad del archivo: CYPE INGENIEROS, S.A.
- Formato: FIEBDC-3/2002
- Ámbito geográfico: Perú
- Divisa: PEN
- Costes indirectos: 3.00 %
- Gastos generales: 13.00 %
- Beneficio industrial: 6.00 %
- IVA: 18.00 %

## R Revestimientos

### RS Pisos

#### RSC De terrazo

**RSC020** m Contrazócalo interior de terrazo.
Contrazócalo de terrazo micrograno (menor o igual a 6 mm) para interior, color Marfil, 40x7 cm, con el canto rebajado y un grado de pulido de 220. COLOCACIÓN: con adhesivo cementoso. REJUNTADO: con lechada de cemento blanco BL-V 22,5 coloreada con la misma tonalidad de las piezas.
Incluye: Replanteo de las piezas. Corte de las piezas y formación de encajes en esquinas y rincones. Colocación del contrazócalo. Rejuntado. Abrillantado y limpieza del contrazócalo.
Criterio de medición de proyecto: Longitud medida según documentación gráfica de Proyecto, sin incluir huecos de puertas. No se ha incrementado el metrado por roturas y recortes, ya que en la descomposición se ha considerado un 5% más de piezas.
Criterio de medición de obra: Se medirá la longitud realmente ejecutada según especificaciones de Proyecto.

| Código | Ud | Descripción | Rendimiento | Precio | Importe |
|---|---|---|---|---|---|
| mt09mcr200 | kg | Adhesivo cementoso para colocación de pisos de terrazo. (material) | 0.150 | 1.37 | 0.21 |
| mt18rtl010gc | m | Contrazócalo de terrazo micrograno (menor o igual a 6 mm) para interior, color Marfil, 40x7 cm, con el canto rebajado y un grado de pulido de 220. (material) | 1.050 | 12.13 | 12.74 |
| mt18btl100a | kg | Lechada coloreada con la misma tonalidad de las baldosas, para piso de terrazo. (material) | 0.100 | 4.23 | 0.42 |
| op00sie030 |  | Sierra de disco de diamante, para mesa de trabajo, de corte húmedo. | 1.000 | 0.00 | 0.00 |
| mo023 | h | Operario colocador de pisos. (mano de obra) | 0.266 | 31.29 | 8.32 |
| % | % | Herramientas | 2 % | 21.69 | 0.43 |
|  |  | Costes directos |  |  | 22.12 |
