# Contrazócalo de concreto polímero

- Propiedad del archivo: CYPE INGENIEROS, S.A.
- Formato: FIEBDC-3/2002
- Ámbito geográfico: Perú
- Divisa: PEN
- Costes indirectos: 3.00 %
- Gastos generales: 13.00 %
- Beneficio industrial: 6.00 %
- IVA: 18.00 %

## R Revestimientos

### RS Pisos

#### RSD Complementos para pisos

**RSD020** m Contrazócalo de concreto polímero, de 94x7 mm, acabado brillo, recibido con adhesivo cementoso flexible y de gran adherencia, C2 S2. Rejuntado con fragua de poliuretano impermeable, dejando una separación de 5 mm.
Contrazócalo de concreto polímero, de 94x7 mm, acabado brillo, formado por arena de mármol y resina de poliéster, recibido con adhesivo cementoso flexible y de gran adherencia, C2 S2 y rejuntado con fragua de poliuretano impermeable, dejando una separación de 5 mm. Incluso preparación y regularización de la superficie soporte, cortes, resolución de esquinas, uniones y encuentros, y limpieza final.
Incluye: Replanteo de las piezas. Corte de las piezas y formación de encajes en esquinas y rincones. Colocación del contrazócalo. Rejuntado.
Criterio de medición de proyecto: Longitud medida según documentación gráfica de Proyecto, sin incluir huecos de puertas. No se ha incrementado el metrado por roturas y recortes, ya que en la descomposición se ha considerado un 5% más de piezas.
Criterio de medición de obra: Se medirá la longitud realmente ejecutada según especificaciones de Proyecto.

| Código | Ud | Descripción | Rendimiento | Precio | Importe |
|---|---|---|---|---|---|
| mt20wwa040 | kg | Adhesivo cementoso flexible y de gran adherencia, C2 S2. (material) | 0.100 | 1.74 | 0.17 |
| mt18rpp100c | m | Contrazócalo de concreto polímero, de 94x7 mm, acabado brillo, formado por arena de mármol y resina de poliéster. (material) | 1.050 | 25.98 | 27.28 |
| mt20wwa035 | Ud | Bote de imprimación para masillas (250 cm³). (material) | 0.010 | 18.53 | 0.19 |
| mt20wwa030 | Ud | Bote de fragua de poliuretano impermeable (310 cm³). (material) | 0.020 | 25.35 | 0.51 |
| mo023 | h | Operario colocador de pisos. (mano de obra) | 0.220 | 21.66 | 4.77 |
| % | % | Herramientas | 2 % | 32.92 | 0.66 |
|  |  | Costes directos |  |  | 33.58 |
