# Soporte de pavimento flotante, de plástico, de 15 mm de altura, sobre losa, para la posterior colocación del piso (no incluido en este precio)

- Propiedad del archivo: CYPE INGENIEROS, S.A.
- Formato: FIEBDC-3/2002
- Ámbito geográfico: Perú
- Divisa: PEN
- Costes indirectos: 3.00 %
- Gastos generales: 13.00 %
- Beneficio industrial: 6.00 %
- IVA: 18.00 %

## R Revestimientos

### RS Pisos

#### RSE Técnicos

**RSE210** Ud Soporte de pavimento flotante, de plástico, de 15 mm de altura, sobre losa, para la posterior colocación del piso (no incluido en este precio).
Soporte de pavimento flotante, de plástico, de 15 mm de altura y 180 mm de diámetro, sobre losa, para la posterior colocación del piso (no incluido en este precio). Incluso replanteo.
Incluye: Replanteo. Colocación del soporte.
Criterio de medición de proyecto: Número de unidades previstas, según documentación gráfica de Proyecto.
Criterio de medición de obra: Se medirá el número de unidades realmente ejecutadas según especificaciones de Proyecto.

| Código | Ud | Descripción | Rendimiento | Precio | Importe |
|---|---|---|---|---|---|
| mt18jrs720a | Ud | Soporte de pavimento flotante, de plástico, de 15 mm de altura y 180 mm de diámetro. (material) | 1.000 | 12.43 | 12.43 |
| mo011 | h | Operario de montaje. (mano de obra) | 0.147 | 22.27 | 3.27 |
| mo080 | h | Oficial de montaje. (mano de obra) | 0.147 | 15.00 | 2.21 |
| % | % | Herramientas | 2 % | 17.91 | 0.36 |
|  |  | Costes directos |  |  | 18.27 |
