# Contrazócalo semirrígido de PVC expandido, de 60 mm de altura, fijado con adhesivo

- Propiedad del archivo: CYPE INGENIEROS, S.A.
- Formato: FIEBDC-3/2002
- Ámbito geográfico: Perú
- Divisa: PEN
- Costes indirectos: 3.00 %
- Gastos generales: 13.00 %
- Beneficio industrial: 6.00 %
- IVA: 18.00 %

## R Revestimientos

### RS Pisos

#### RSS Flexibles

**RSS100** m Contrazócalo semirrígido de PVC expandido, de 60 mm de altura, fijado con adhesivo.
Contrazócalo semirrígido de PVC expandido, de 60 mm de altura y 4 mm de espesor, color. Incluso limpieza y preparación de la superficie soporte, replanteo y fijación del contrazócalo con adhesivo.
Incluye: Limpieza y preparación de la superficie soporte. Replanteo. Corte, colocación y fijación del contrazócalo.
Criterio de medición de proyecto: Longitud medida según documentación gráfica de Proyecto, sin incluir huecos de puertas. No se ha incrementado el metrado por roturas y recortes, ya que en la descomposición se ha considerado un 5% más de piezas.
Criterio de medición de obra: Se medirá la longitud realmente ejecutada según especificaciones de Proyecto.

| Código | Ud | Descripción | Rendimiento | Precio | Importe |
|---|---|---|---|---|---|
| mt18dww020a | l | Adhesivo de cloropreno, de base solvente monocomponente. (material) | 0.060 | 18.82 | 1.13 |
| mt18rpv020a | m | Contrazócalo semirrígido de PVC expandido, de 60 mm de altura y 4 mm de espesor, color, suministrado en tramos de 3 m de longitud. (material) | 1.050 | 10.22 | 10.73 |
| op00pis010 |  | Pistola de aire caliente para soldadura de materiales termoplásticos. | 1.000 | 0.00 | 0.00 |
| mo026 | h | Operario en revestimientos flexibles. (mano de obra) | 0.176 | 21.66 | 3.81 |
| % | % | Herramientas | 2 % | 15.67 | 0.31 |
|  |  | Costes directos |  |  | 15.98 |
