# Tratamiento de acabado superficial de piso de piedra natural

- Propiedad del archivo: CYPE INGENIEROS, S.A.
- Formato: FIEBDC-3/2002
- Ámbito geográfico: Perú
- Divisa: PEN
- Costes indirectos: 3.00 %
- Gastos generales: 13.00 %
- Beneficio industrial: 6.00 %
- IVA: 18.00 %

## R Revestimientos

### RS Pisos

#### RSY Reparaciones

**RSY032** m² Tratamiento de acabado superficial de piso de piedra natural.
Reparación de piso de piedra natural mediante rebaje con pulidora y muela de 32 a 60 mm de grano. Incluso limpieza.
Incluye: Rebaje. Limpieza.
Criterio de medición de proyecto: Superficie medida según documentación gráfica de Proyecto.
Criterio de medición de obra: Se medirá la superficie realmente ejecutada según especificaciones de Proyecto.

| Código | Ud | Descripción | Rendimiento | Precio | Importe |
|---|---|---|---|---|---|
| mq08war150 | h | Pulidora para pisos de piedra natural o de terrazo, compuesta por platos giratorios a los que se acoplan una serie de muelas abrasivas, refrigeradas con agua. (maquinaria) | 0.174 | 14.01 | 2.44 |
| op00lij010 |  | Lijadora-pulidora. | 1.000 | 0.00 | 0.00 |
| mo037 | h | Operario pulidor de pavimentos. (mano de obra) | 0.293 | 31.29 | 9.17 |
| mo075 | h | Oficial pulidor de pavimentos. (mano de obra) | 0.073 | 21.72 | 1.59 |
| % | % | Herramientas | 2 % | 13.20 | 0.26 |
|  |  | Costes directos |  |  | 13.46 |
