# Encuentro de cielo raso continuo de placas de escayola con paramento vertical

- Propiedad del archivo: CYPE INGENIEROS, S.A.
- Formato: FIEBDC-3/2002
- Ámbito geográfico: Perú
- Divisa: PEN
- Costes indirectos: 3.00 %
- Gastos generales: 13.00 %
- Beneficio industrial: 6.00 %
- IVA: 18.00 %

## R Revestimientos

### RT Cielos rasos en interiores

#### RTA Continuos, de placas de escayola

**RTA022** m Encuentro de cielo raso continuo de placas de escayola con paramento vertical.
Formación de encuentro entre el cielo raso continuo de placas de escayola y el paramento vertical, mediante la fijación al paramento de moldura prefabricada de escayola de 4x4 cm, para apoyo perimetral de las placas; dejando una separación mínima de 5 mm entre las placas y el paramento. Incluso cola para escayola para la fijación de las piezas.
Incluye: Replanteo y trazado en el paramento. Presentación y corte de las piezas. Humectación de la base de fijación. Extendido de la cola. Colocación y rejuntado de las piezas. Repaso de encuentros entre piezas, esquinas y rincones.
Criterio de medición de proyecto: Longitud medida según documentación gráfica de Proyecto.
Criterio de medición de obra: Se medirá la longitud realmente ejecutada según especificaciones de Proyecto.

| Código | Ud | Descripción | Rendimiento | Precio | Importe |
|---|---|---|---|---|---|
| mt09eyc030 | kg | Cola para escayola. (material) | 0.150 | 1.06 | 0.16 |
| mt12fre010ad | m | Moldura de escayola, de 4x4 cm, para solución perimetral de cielo raso. (material) | 1.100 | 5.45 | 6.00 |
| mo035 | h | Operario escayolista. (mano de obra) | 0.171 | 31.29 | 5.35 |
| mo117 | h | Peón escayolista. (mano de obra) | 0.171 | 20.92 | 3.58 |
| % | % | Herramientas | 2 % | 15.09 | 0.30 |
|  |  | Costes directos |  |  | 15.39 |
