# Cielo raso modular de persianas de PVC

- Propiedad del archivo: CYPE INGENIEROS, S.A.
- Formato: FIEBDC-3/2002
- Ámbito geográfico: Perú
- Divisa: PEN
- Costes indirectos: 3.00 %
- Gastos generales: 13.00 %
- Beneficio industrial: 6.00 %
- IVA: 18.00 %

## R Revestimientos

### RT Cielos rasos en interiores

#### RTJ Modulares, de PVC

**RTJ010** m² Cielo raso modular de persianas de PVC.
Cielo raso modular suspendido, situado a una altura menor de 4 m, constituido por: ESTRUCTURA: entramado metálico oculto fijado a la losa o elemento soporte con varillas y cuelgues; LAMAS DE PVC: persianas de PVC, de 85 mm de anchura, con 15 mm de separación, color blanco. Incluso perfiles de remate perimetral, fijaciones para el anclaje de los perfiles y accesorios de montaje.
Incluye: Replanteo de los ejes de la trama modular. Señalización de los puntos de anclaje a la losa o elemento soporte. Nivelación y fijación de los perfiles perimetrales. Nivelación y suspensión de los perfiles. Corte y encaje de las persianas. Resolución de encuentros y puntos singulares. Formación de huecos para recepción de posibles elementos de anclaje y/o instalaciones.
Criterio de medición de proyecto: Superficie medida entre paramentos, según documentación gráfica de Proyecto, sin descontar huecos para instalaciones.
Criterio de medición de obra: Se medirá la superficie realmente ejecutada según especificaciones de Proyecto, sin descontar huecos para instalaciones.

| Código | Ud | Descripción | Rendimiento | Precio | Importe |
|---|---|---|---|---|---|
| mt12fpv010a | m | Persiana de PVC, horizontal, de 85 mm de anchura, con 15 mm de separación, color blanco, para cielos rasos modulares con entramado oculto. (material) | 10.200 | 7.44 | 75.89 |
| mt12fpv020a | m | Perfil de unión en H de PVC, color blanco, para cielos rasos modulares de persianas. (material) | 8.000 | 5.09 | 40.72 |
| mt12fpv020e | m | Perfil de remate perimetral de PVC, color blanco, para cielos rasos modulares de persianas. (material) | 4.000 | 5.09 | 20.36 |
| mt12fpv030 | m | Soporte de suspensión de techo, de acero galvanizado, para cielos rasos modulares de persianas. (material) | 1.500 | 13.89 | 20.84 |
| mt12fac020a | Ud | Varilla metálica de acero galvanizado de 3 mm de diámetro. (material) | 3.500 | 1.03 | 3.61 |
| mt12fac021 | kg | Alambre de acero galvanizado de 0,7 mm de diámetro. (material) | 0.100 | 4.16 | 0.42 |
| op00fre010 |  | Fresadora. | 1.000 | 0.00 | 0.00 |
| op00tal010 |  | Taladro. | 1.000 | 0.00 | 0.00 |
| mo015 | h | Operario de montaje de cielos rasos. (mano de obra) | 0.314 | 32.35 | 10.16 |
| mo082 | h | Oficial de montaje de cielos rasos. (mano de obra) | 0.314 | 21.86 | 6.86 |
| % | % | Herramientas | 2 % | 178.86 | 3.58 |
|  |  | Costes directos |  |  | 182.44 |
