# Reparación de cielo raso de placas de escayola con fisuras generalizadas, con fragua elástica

- Propiedad del archivo: CYPE INGENIEROS, S.A.
- Formato: FIEBDC-3/2002
- Ámbito geográfico: Perú
- Divisa: PEN
- Costes indirectos: 3.00 %
- Gastos generales: 13.00 %
- Beneficio industrial: 6.00 %
- IVA: 18.00 %

## R Revestimientos

### RY Preparaciones, protecciones, reparaciones y refuerzos de revestimientos

#### RYY Reparaciones

**RYY012** m² Reparación de cielo raso de placas de escayola con fisuras generalizadas, con fragua elástica.
Reparación de cielo raso de placas de escayola con fisuras generalizadas mediante aplicación con espátula en sucesivas capas finas de fragua elástica con fibras, hasta alcanzar un espesor medio total de 1 mm, con un rendimiento de 1,25 kg/m², previa eliminación del material suelto y no consolidado, para proceder posteriormente a su acabado final (no incluido en este precio). Incluso retirada y carga manual de escombros sobre camión o contenedor. Totalmente terminada y rematada, a falta de pintura (no incluida en este precio).
Incluye: Preparación del soporte. Aplicación de la fragua. Limpieza de los restos de obra. Retirada de escombros. Carga de escombros sobre camión o contenedor.
Criterio de medición de proyecto: Superficie medida según documentación gráfica de Proyecto.
Criterio de medición de obra: Se medirá la superficie realmente ejecutada según especificaciones de Proyecto.

| Código | Ud | Descripción | Rendimiento | Precio | Importe |
|---|---|---|---|---|---|
| mt15dag505a | kg | Fragua elástica con fibras a base de polímeros especiales en emulsión acuosa y agregados seleccionados, color blanco. (material) | 1.250 | 74.73 | 93.41 |
| mo038 | h | Operario pintor. (mano de obra) | 0.083 | 31.48 | 2.61 |
| mo076 | h | Oficial pintor. (mano de obra) | 0.083 | 21.86 | 1.81 |
| % | % | Herramientas | 2 % | 97.83 | 1.96 |
|  |  | Costes directos |  |  | 99.79 |
