# Horno eléctrico multifunción, de acero inoxidable

- Propiedad del archivo: CYPE INGENIEROS, S.A.
- Formato: FIEBDC-3/2002
- Ámbito geográfico: Perú
- Divisa: PEN
- Costes indirectos: 3.00 %
- Gastos generales: 13.00 %
- Beneficio industrial: 6.00 %
- IVA: 18.00 %

## S Señalización y amoblamiento

### SC Cocinas/galerías

#### SCE Electrodomésticos

**SCE040** Ud Horno eléctrico multifunción, de acero inoxidable.
Horno eléctrico multifunción, de acero inoxidable. Totalmente montado, instalado, conexionado y comprobado.
Incluye: Replanteo mediante plantilla. Fijación en paramento mediante elementos de anclaje. Colocación del aparato. Conexión a la red eléctrica.
Criterio de medición de proyecto: Número de unidades previstas, según documentación gráfica de Proyecto.
Criterio de medición de obra: Se medirá el número de unidades realmente colocadas según especificaciones de Proyecto.

| Código | Ud | Descripción | Rendimiento | Precio | Importe |
|---|---|---|---|---|---|
| mt32hok010e | Ud | Horno eléctrico encastrable, multifunción, de acero inoxidable. (material) | 1.000 | 1823.69 | 1823.69 |
| mo003 | h | Operario electricista. (mano de obra) | 0.274 | 22.27 | 6.10 |
| mo102 | h | Oficial electricista. (mano de obra) | 0.274 | 14.97 | 4.10 |
| % | % | Herramientas | 2 % | 1833.89 | 36.68 |
|  |  | Costes directos |  |  | 1870.57 |
