# Baliza

- Propiedad del archivo: CYPE INGENIEROS, S.A.
- Formato: FIEBDC-3/2002
- Ámbito geográfico: Perú
- Divisa: PEN
- Costes indirectos: 3.00 %
- Gastos generales: 13.00 %
- Beneficio industrial: 6.00 %
- IVA: 18.00 %

## U Urbanización interior del terreno

### UI Iluminación exterior

#### UII Alumbrado de zonas peatonales y jardín

**UII010** Ud Baliza.
Baliza circular con distribución de luz radialmente simétrica, de 71 mm de diámetro y 1000 mm de altura, para 1 lámpara fluorescente compacta TC-S de 11 W, con cuerpo de aluminio inyectado, aluminio y acero inoxidable, vidrio opal, portalámparas G 23, balasto, clase de protección I, grado de protección IP44, aislamiento clase F, con placa de anclaje y pernos. Incluso lámparas.
Incluye: Replanteo. Montaje, conexionado y comprobación de su correcto funcionamiento.
Criterio de medición de proyecto: Número de unidades previstas, según documentación gráfica de Proyecto.
Criterio de medición de obra: Se medirá el número de unidades realmente ejecutadas según especificaciones de Proyecto.

| Código | Ud | Descripción | Rendimiento | Precio | Importe |
|---|---|---|---|---|---|
| mt34beg070dak | Ud | Baliza circular con distribución de luz radialmente simétrica, de 71 mm de diámetro y 1000 mm de altura, para 1 lámpara fluorescente compacta TC-S de 11 W, con cuerpo de aluminio inyectado, aluminio y acero inoxidable, vidrio opal, portalámparas G 23, balasto, clase de protección I, grado de protección IP44, aislamiento clase F, con placa de anclaje y pernos. (material) | 1.000 | 1427.53 | 1427.53 |
| mt34tuf020c | Ud | Lámpara fluorescente compacta TC-S de 11 W. (material) | 1.000 | 15.71 | 15.71 |
| mo041 | h | Operario de construcción de obra civil. (mano de obra) | 0.535 | 28.68 | 15.34 |
| mo087 | h | Oficial de construcción de obra civil. (mano de obra) | 0.535 | 19.92 | 10.66 |
| mo003 | h | Operario electricista. (mano de obra) | 0.535 | 29.47 | 15.77 |
| mo102 | h | Oficial electricista. (mano de obra) | 0.535 | 19.88 | 10.64 |
| % | % | Herramientas | 2 % | 1495.65 | 29.91 |
|  |  | Costes directos |  |  | 1525.56 |
