# Conjunto de dos piezas prefabricadas de concreto para formación de borde de delimitación de jardinera cuadrado, de 90x90 cm y 60 cm de diámetro interior, gris

- Propiedad del archivo: CYPE INGENIEROS, S.A.
- Formato: FIEBDC-3/2002
- Ámbito geográfico: Perú
- Divisa: PEN
- Costes indirectos: 3.00 %
- Gastos generales: 13.00 %
- Beneficio industrial: 6.00 %
- IVA: 18.00 %

## U Urbanización interior del terreno

### UM Mobiliario urbano

#### UMA Protecciones de jardineras

**UMA010** Ud Conjunto de dos piezas prefabricadas de concreto para formación de borde de delimitación de jardinera cuadrado, de 90x90 cm y 60 cm de diámetro interior, gris.
Formación de borde de delimitación de jardinera cuadrado, mediante el conjunto de dos piezas prefabricadas de concreto, de 90x90 cm y 60 cm de diámetro interior, gris, apoyado el conjunto sobre un falso piso de concreto f'c=210 kg/cm² (21 MPa), no expuesto a ciclos de congelamiento y deshielo, exposición a sulfatos insignificante, sin requerimiento de permeabilidad, no expuesto a cloruros, tamaño máximo del agregado 20 mm, consistencia plástica de 15 cm de espesor, a realizar sobre una base firme existente, no incluida en este precio. Incluso excavación y rejuntado con mortero de cemento, confeccionado en obra, dosificación 1:6.
Incluye: Replanteo de alineaciones y niveles. Excavación. Vaciado y extendido del concreto. Colocación de las piezas. Asentado y nivelación. Relleno de juntas con mortero.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.090 | 223.12 | 20.08 |
| mt08aaa010a | m³ | Agua. (material) | 0.006 | 4.32 | 0.03 |
| mt01arg005a | t | Arena de cantera, para mortero preparado en obra. (material) | 0.002 | 58.29 | 0.12 |
| mt08cem000b | kg | Cemento gris en sacos. (material) | 0.250 | 0.43 | 0.11 |
| mt52alc010a | Ud | Conjunto de dos piezas prefabricadas de concreto para formación de borde de delimitación de jardinera cuadrado, de 90x90 cm y 60 cm de diámetro interior, gris. (material) | 1.000 | 180.89 | 180.89 |
| mq06hor010 | h | Mezcladora de concreto. (maquinaria) | 0.006 | 4.64 | 0.03 |
| au00auh040 |  | Vibrador de concreto, eléctrico. | 1.000 | 0.00 | 0.00 |
| mo041 | h | Operario de construcción de obra civil. (mano de obra) | 0.342 | 21.66 | 7.41 |
| mo087 | h | Oficial de construcción de obra civil. (mano de obra) | 0.183 | 15.00 | 2.75 |
| % | % | Herramientas | 2 % | 211.42 | 4.23 |
|  |  | Costes directos |  |  | 215.65 |
