# Panel de control para proyectores de iluminación led de piscina

- Propiedad del archivo: CYPE INGENIEROS, S.A.
- Formato: FIEBDC-3/2002
- Ámbito geográfico: Perú
- Divisa: PEN
- Costes indirectos: 3.00 %
- Gastos generales: 13.00 %
- Beneficio industrial: 6.00 %
- IVA: 18.00 %

## U Urbanización interior del terreno

### UP Piscinas

#### UPI Iluminación

**UPI011** Ud Panel de control para proyectores de iluminación led de piscina, con transformador eléctrico 230/12 V, con función para el encendido y el apagado, cambio de colores, secuencias, velocidad de las secuencias y temporización del apagado de los proyectores.
Panel de control para proyectores de iluminación led de piscina, con transformador eléctrico 230/12 V, con función para el encendido y el apagado, cambio de colores, secuencias, velocidad de las secuencias y temporización del apagado de los proyectores. Totalmente instalado y en funcionamiento.
Incluye: Replanteo. Colocación de la caja para el cuadro. Montaje de los componentes.
Criterio de medición de proyecto: Número de unidades previstas, según documentación gráfica de Proyecto.
Criterio de medición de obra: Se medirá el número de unidades realmente ejecutadas según especificaciones de Proyecto.

| Código | Ud | Descripción | Rendimiento | Precio | Importe |
|---|---|---|---|---|---|
| mt47pil005b | Ud | Panel de control para proyectores de iluminación led de piscina, con transformador eléctrico 230/12 V, con función para el encendido y el apagado, cambio de colores, secuencias, velocidad de las secuencias y temporización del apagado de los proyectores. (material) | 1.000 | 826.44 | 826.44 |
| mt34www011 | Ud | Material auxiliar para instalación de aparatos de iluminación. (material) | 1.000 | 4.26 | 4.26 |
| mo003 | h | Operario electricista. (mano de obra) | 1.389 | 22.27 | 30.93 |
| mo102 | h | Oficial electricista. (mano de obra) | 1.389 | 14.97 | 20.79 |
| % | % | Herramientas | 2 % | 882.42 | 17.65 |
|  |  | Costes directos |  |  | 900.07 |
