# Piscina prefabricada de poliéster de 7,90x3,60x1,40 m (volumen 43 m³)

- Propiedad del archivo: CYPE INGENIEROS, S.A.
- Formato: FIEBDC-3/2002
- Ámbito geográfico: Perú
- Divisa: PEN
- Costes indirectos: 3.00 %
- Gastos generales: 13.00 %
- Beneficio industrial: 6.00 %
- IVA: 18.00 %

## U Urbanización interior del terreno

### UP Piscinas

#### UPP Piscinas prefabricadas

**UPP010** Ud Piscina prefabricada de poliéster de 7,90x3,60x1,40 m (volumen 43 m³).
Piscina prefabricada compacta realizada en taller con sucesivas capas de resinas de poliéster reforzadas con fibras de vidrio hasta alcanzar un espesor de 1 cm, de forma rectangular, de dimensiones 7,90x3,60x1,40 m (volumen 43 m³), con peldaños de bajada en escalinata del mismo material, terminación de la superficie pulida y de suave tacto, sin incluir excavación. Compuesta de los siguientes elementos: VASO con skimmers, boquillas de impulsión, toma limpiafondos y sumidero; EQUIPO COMPLETO DE DEPURACIÓN y esterilización del agua en caseta prefabricada de poliéster; filtros; bomba monofásica, tuberías y arena de sílex; EQUIPO ELÉCTRICO con reloj programador, térmico, contactor, diferencial, etc; TUBERÍAS de PVC 6 atm, en circuito cerrado de depuración; CORONACIÓN DE PISCINA con remate perimetral de piedra artificial lavada de 50 cm de ancho; TRANSPORTE Y DESCARGA hasta 50 km de radio y descarga con pluma hasta 8 m. Incluso falso piso de concreto armado de 10 cm de espesor, realizado con concreto f'c=210 kg/cm² (21 MPa), no expuesto a ciclos de congelamiento y deshielo, exposición a sulfatos insignificante, sin requerimiento de permeabilidad, no expuesto a cloruros, tamaño máximo del agregado 19 mm, consistencia blanda y malla electrosoldada Q-335 cocada 150x150 mm de acero trefilado corrugado ASTM A 82-94, y relleno perimetral posterior de gravas. Totalmente instalada y en funcionamiento.
Incluye: Preparación de la superficie de apoyo. Colocación y fijación de los diferentes equipos. Colocación y fijación de accesorios y piezas especiales. Relleno perimetral del vaso. Comprobación del correcto funcionamiento de la instalación.
Criterio de medición de proyecto: Número de unidades previstas, según documentación gráfica de Proyecto.
Criterio de medición de obra: Se medirá el número de unidades realmente ejecutadas según especificaciones de Proyecto.

| Código | Ud | Descripción | Rendimiento | Precio | Importe |
|---|---|---|---|---|---|
| mt10haf055aec | m³ | Concreto f'c=210 kg/cm² (21 MPa), no expuesto a ciclos de congelamiento y deshielo, exposición a sulfatos insignificante, sin requerimiento de permeabilidad, no expuesto a cloruros, tamaño máximo del agregado 19 mm, consistencia blanda, premezclado en planta, según el Reglamento Nacional de Edificaciones NTE E.060. (material) | 3.000 | 234.87 | 704.61 |
| mt07ame090ljc | m² | Malla electrosoldada Q-335 cocada 150x150 mm, con alambres longitudinales de 8 mm de diámetro y alambres transversales de 8,0 mm de diámetro, de acero trefilado corrugado ASTM A 82-94, según ASTM A 185. (material) | 34.500 | 22.50 | 776.25 |
| mt47ppi010c | Ud | Piscina prefabricada de poliéster, 7,90x3,60x1,40 m (volumen 43 m³), compuesta de vaso con skimmers, boquillas de impulsión, toma limpiafondos y sumidero; equipo completo de depuración y esterilización del agua en caseta prefabricada; equipo eléctrico, red de tuberías de PVC; escalera, accesorios y equipo de limpieza. (material) | 1.000 | 28924.35 | 28924.35 |
| mt01arr010b | t | Grava de cantera, de 20 a 30 mm de diámetro. (material) | 35.000 | 23.41 | 819.35 |
| mt47ppi020c | Ud | Remate perimetral de piedra artificial para coronación de borde en piscina prefabricada de poliéster, 7,90x3,60x1,40 m, volumen 43 m³. (material) | 1.000 | 1735.33 | 1735.33 |
| mq07gte010c | h | Grúa autopropulsada de brazo telescópico con una capacidad de elevación de 30 t y 27 m de altura máxima de trabajo. (maquinaria) | 5.216 | 185.01 | 965.01 |
| au00auh040 |  | Vibrador de concreto, eléctrico. | 1.000 | 0.00 | 0.00 |
| mo041 | h | Operario de construcción de obra civil. (mano de obra) | 41.682 | 21.66 | 902.83 |
| mo087 | h | Oficial de construcción de obra civil. (mano de obra) | 62.523 | 15.00 | 937.85 |
| % | % | Herramientas | 2 % | 35765.58 | 715.31 |
|  |  | Costes directos |  |  | 36480.89 |
