# Falso piso ventilado de concreto armado de 20+4 cm de canto

- Propiedad del archivo: CYPE INGENIEROS, S.A.
- Formato: FIEBDC-3/2002
- Ámbito geográfico: Perú
- Divisa: PEN
- Costes indirectos: 3.00 %
- Gastos generales: 13.00 %
- Beneficio industrial: 6.00 %
- IVA: 18.00 %

**ANS020** m² Falso piso ventilado de concreto armado de 20+4 cm de canto, sobre encofrado perdido de módulos de polipropileno reciclado, realizado con concreto f'c=210 kg/cm² (21 MPa), no expuesto a ciclos de congelamiento y deshielo, exposición a sulfatos insignificante, sin requerimiento de permeabilidad, no expuesto a cloruros, tamaño máximo del agregado 12,5 mm, consistencia blanda, preparado en obra, y vaciado con medios manuales, y malla electrosoldada QE-79 cocada 300x300 mm de acero trefilado corrugado ASTM A 82-94 como armadura de reparto, colocada sobre separadores homologados en capa de compresión de 4 cm de espesor; con juntas de retracción de 5 mm de espesor, mediante corte con disco de diamante; apoyado todo ello sobre base de concreto pobre. Incluso panel de poliestireno expandido de 3 cm de espesor, para la ejecución de juntas de expansión.
Falso piso ventilado de concreto armado de 20+4 cm de canto, sobre encofrado perdido de módulos de polipropileno reciclado, realizado con concreto f'c=210 kg/cm² (21 MPa), no expuesto a ciclos de congelamiento y deshielo, exposición a sulfatos insignificante, sin requerimiento de permeabilidad, no expuesto a cloruros, tamaño máximo del agregado 12,5 mm, consistencia blanda, preparado en obra, y vaciado con medios manuales, y malla electrosoldada QE-79 cocada 300x300 mm de acero trefilado corrugado ASTM A 82-94 como armadura de reparto, colocada sobre separadores homologados en capa de compresión de 4 cm de espesor; con juntas de retracción de 5 mm de espesor, mediante corte con disco de diamante; apoyado todo ello sobre base de concreto pobre. Incluso panel de poliestireno expandido de 3 cm de espesor, para la ejecución de juntas de expansión.
Incluye: Replanteo de las piezas. Corte de las piezas. Colocación y montaje de las piezas. Resolución de encuentros. Realización de los orificios de paso de instalaciones. Colocación de los elementos para paso de instalaciones. Colocación de la malla electrosoldada. Preparación del concreto. Vaciado, extendido y vibrado del concreto. Regleado y nivelación de la capa de compresión. Curado del concreto. Replanteo de las juntas de retracción. Corte del concreto. Limpieza final de las juntas de retracción.
Criterio de medición de proyecto: Superficie medida según documentación gráfica de Proyecto.
Criterio de medición de obra: Se medirá la superficie realmente ejecutada según especificaciones de Proyecto, sin deducir la superficie ocupada por las columnas situados dentro de su perímetro.
Criterio de valoración económica: El precio no incluye la capa de concreto pobre.

| Código | Ud | Descripción | Rendimiento | Precio | Importe |
|---|---|---|---|---|---|
| mt07cid010j | m² | Encofrado perdido de módulos de polipropileno reciclado, de 50x50x20 cm, para falsos pisos y losas sanitarias ventiladas. (material) | 1.050 | 28.26 | 29.67 |
| mt07aco060h | kg | Acero en varillas corrugadas, Grado 75 (fy=5250 kg/cm²), de varios diámetros, según NTP 339.186 y ASTM A 706. (material) | 2.000 | 3.78 | 7.56 |
| mt08var050 | kg | Alambre galvanizado para atar, de 1,30 mm de diámetro. (material) | 0.010 | 3.17 | 0.03 |
| mt07ame090dmg | m² | Malla electrosoldada QE-79 cocada 300x300 mm, con alambres longitudinales de 5 mm de diámetro y alambres transversales de 5,0 mm de diámetro, de acero trefilado corrugado ASTM A 82-94, según ASTM A 185. (material) | 1.100 | 4.69 | 5.16 |
| mt08aaa010a | m³ | Agua. (material) | 0.018 | 4.32 | 0.08 |
| mt01arg000b | m³ | Arena cribada. (material) | 0.046 | 39.74 | 1.83 |
| mt01arg001be | m³ | Agregado grueso homogeneizado de tamaño máximo 12,5 mm. (material) | 0.058 | 54.06 | 3.14 |
| mt08cem000b | kg | Cemento gris en sacos. (material) | 41.032 | 0.43 | 17.64 |
| mt07aco020o | Ud | Separador homologado para malla electrosoldada. (material) | 1.000 | 0.23 | 0.23 |
| mt16pea020c | m² | Panel rígido de poliestireno expandido, mecanizado lateral recto, de 30 mm de espesor, resistencia térmica 0,8 m²K/W, conductividad térmica 0,036 W/(mK), para junta de expansión. (material) | 0.092 | 9.51 | 0.87 |
| mq06vib020 | h | Regla vibrante de 3 m. (maquinaria) | 0.095 | 12.89 | 1.22 |
| mq06hor010 | h | Mezcladora de concreto. (maquinaria) | 0.068 | 4.64 | 0.32 |
| mq06cor020 | h | Equipo para corte de juntas en falsos pisos de concreto. (maquinaria) | 0.087 | 26.24 | 2.28 |
| mo044 | h | Operario encofrador. (mano de obra) | 0.016 | 22.21 | 0.36 |
| mo091 | h | Oficial encofrador. (mano de obra) | 0.016 | 15.33 | 0.25 |
| mo043 | h | Operario fierrero. (mano de obra) | 0.029 | 22.21 | 0.64 |
| mo090 | h | Oficial fierrero. (mano de obra) | 0.029 | 15.33 | 0.44 |
| mo112 | h | Peón especializado de construcción. (mano de obra) | 0.110 | 14.36 | 1.58 |
| % | % | Herramientas | 2 % | 73.30 | 1.47 |
|  |  | Costes directos |  |  | 74.77 |
