# Caja de registro a pie de bajante enterrada

- Propiedad del archivo: CYPE INGENIEROS, S.A.
- Formato: FIEBDC-3/2002
- Ámbito geográfico: Perú
- Divisa: PEN
- Costes indirectos: 3.00 %
- Gastos generales: 13.00 %
- Beneficio industrial: 6.00 %
- IVA: 18.00 %

**ASA011** Ud Caja de registro a pie de bajante enterrada, de concreto simple "in situ" f'c=315 kg/cm² (31 MPa), no expuesto a ciclos de congelamiento y deshielo, exposición a sulfatos severa, con baja permeabilidad en exposición al agua, no expuesto a cloruros, tamaño máximo del agregado 19 mm, consistencia blanda, de dimensiones interiores 60x60x60 cm, sobre falso piso de concreto simple de 15 cm de espesor, formación de pendiente mínima del 2%, con el mismo tipo de concreto, con codo de PVC de 45° colocado en dado de concreto, para evitar el golpe de bajada en la pendiente del falso piso, cerrada superiormente con tapa prefabricada de concreto armado con cierre hermético al paso de los olores mefíticos; previa excavación con medios mecánicos y posterior relleno del trasdós con material granular. Incluso molde reutilizable de plancha metálica amortizable en 20 usos.
Caja de registro a pie de bajante enterrada, de concreto simple "in situ" f'c=315 kg/cm² (31 MPa), no expuesto a ciclos de congelamiento y deshielo, exposición a sulfatos severa, con baja permeabilidad en exposición al agua, no expuesto a cloruros, tamaño máximo del agregado 19 mm, consistencia blanda, de dimensiones interiores 60x60x60 cm, sobre falso piso de concreto simple de 15 cm de espesor, formación de pendiente mínima del 2%, con el mismo tipo de concreto, con codo de PVC de 45° colocado en dado de concreto, para evitar el golpe de bajada en la pendiente del falso piso, cerrada superiormente con tapa prefabricada de concreto armado con cierre hermético al paso de los olores mefíticos; previa excavación con medios mecánicos y posterior relleno del trasdós con material granular. Incluso molde reutilizable de plancha metálica amortizable en 20 usos.
Incluye: Replanteo. Excavación con medios mecánicos. Eliminación de las tierras sueltas del fondo de la excavación. Vaciado y compactación del concreto en formación de falso piso. Colocación del molde reutilizable. Vaciado y compactación del concreto en formación de la caja de registro. Retirada del molde. Conexionado de los colectores a la caja de registro. Relleno de concreto para formación de pendientes. Colocación del codo de PVC en el dado de concreto. Colocación de la tapa y los accesorios. Relleno del trasdós. Comprobación de su correcto funcionamiento.
Criterio de medición de proyecto: Número de unidades previstas, según documentación gráfica de Proyecto.
Criterio de medición de obra: Se medirá el número de unidades realmente ejecutadas según especificaciones de Proyecto.

| Código | Ud | Descripción | Rendimiento | Precio | Importe |
|---|---|---|---|---|---|
| mt10hmf055ftb | m³ | Concreto simple f'c=315 kg/cm² (31 MPa), no expuesto a ciclos de congelamiento y deshielo, exposición a sulfatos severa, con baja permeabilidad en exposición al agua, no expuesto a cloruros, tamaño máximo del agregado 19 mm, consistencia blanda, premezclado en planta, según el Reglamento Nacional de Edificaciones NTE E.060. (material) | 0.354 | 258.67 | 91.57 |
| mt11ppl030a | Ud | Codo 87°30' de PVC liso, D=125 mm. (material) | 1.000 | 31.68 | 31.68 |
| mt08epr030c | Ud | Molde reutilizable para formación de cajas de registro de sección cuadrada de 60x60x60 cm, de plancha metálica, incluso accesorios de montaje. (material) | 0.050 | 1061.74 | 53.09 |
| mt11arf010b | Ud | Tapa de concreto armado prefabricada, 60x60x5 cm. (material) | 1.000 | 60.41 | 60.41 |
| mt01arr010a | t | Grava de cantera, de 19 a 25 mm de diámetro. (material) | 0.581 | 23.41 | 13.60 |
| mq01ret020b | h | Retrocargadora sobre neumáticos, de 70 kW. (maquinaria) | 0.095 | 100.84 | 9.58 |
| mo020 | h | Operario de construcción. (mano de obra) | 1.859 | 21.66 | 40.27 |
| mo113 | h | Peón de construcción. (mano de obra) | 1.391 | 14.43 | 20.07 |
| % | % | Herramientas | 2 % | 320.27 | 6.41 |
|  |  | Costes directos |  |  | 326.68 |
