# Desmontaje con recuperación del material de planchas de piedra natural sujetas con anclaje mecánico de perfiles metálicos vistos en "T" al paramento de fachada, con medios manuales

- Propiedad del archivo: CYPE INGENIEROS, S.A.
- Formato: FIEBDC-3/2002
- Ámbito geográfico: Perú
- Costes indirectos: 3.00 %
- Gastos generales: 13.00 %
- Beneficio industrial: 6.00 %
- IVA: 18.00 %

**DRC020** m² Desmontaje con recuperación del material de planchas de piedra natural sujetas con anclaje mecánico de perfiles metálicos vistos en "T" al paramento de fachada, con medios manuales.
Desmontaje de planchas de piedra natural sujetas con anclaje mecánico de perfiles metálicos vistos en "T" al paramento de fachada, con medios manuales y recuperación del material para su posterior ubicación en otro emplazamiento, siendo el orden de ejecución del proceso inverso al de su instalación, sin afectar a la estabilidad del sistema de anclaje. Incluso parte proporcional de limpieza, acopio, remoción y carga manual del material desmontado y de los restos de obra producidos durante los trabajos, sobre camión o contenedor.
Incluye: Desmontaje de las planchas. Acopio de los materiales a reutilizar. Retirada y acopio de escombros. Limpieza de los restos de obra. Carga del material desmontado y restos de obra sobre camión o contenedor.
Criterio de medición de proyecto: Superficie medida según documentación gráfica de Proyecto.
Criterio de medición de obra: Se medirá la superficie realmente desmontada según especificaciones de Proyecto.

| Código | Ud | Descripción | Rendimiento | Precio | Importe |
|---|---|---|---|---|---|
| mo011 | h | Operario de montaje. (mano de obra) | 0.494 | 4.33 | 2.14 |
| mo080 | h | Oficial de montaje. (mano de obra) | 0.494 | 2.87 | 1.42 |
| % | % | Costes directos complementarios | 2 % | 3.56 | 0.07 |
|  |  | Costes directos |  |  | 3.63 |
