# Losa sanitaria de concreto armado de 20+4 cm de canto total

- Propiedad del archivo: CYPE INGENIEROS, S.A.
- Formato: FIEBDC-3/2002
- Ámbito geográfico: Perú
- Divisa: PEN
- Costes indirectos: 3.00 %
- Gastos generales: 13.00 %
- Beneficio industrial: 6.00 %
- IVA: 18.00 %

**EHI010** m² Losa sanitaria de concreto armado de 20+4 cm de canto total, sobre encofrado perdido de módulos de polipropileno reciclado, realizado con concreto f'c=210 kg/cm² (21 MPa), no expuesto a ciclos de congelamiento y deshielo, exposición a sulfatos insignificante, sin requerimiento de permeabilidad, no expuesto a cloruros, tamaño máximo del agregado 12,5 mm, consistencia blanda, preparado en obra, y vaciado con medios manuales, acero Grado 60 (fy=4200 kg/cm²) en zona de vigas de borde y vigas de cimentación, cuantía 3 kg/m², y malla electrosoldada QE-79 cocada 300x300 mm de acero trefilado corrugado ASTM A 82-94 como armadura de reparto, colocada sobre separadores homologados, en capa de compresión de 4 cm de espesor; con juntas de retracción de 5 mm de espesor, mediante corte con disco de diamante; apoyado todo ello sobre base de concreto pobre. Incluso vigas de borde perimetrales de planta conformados con sistema de encofrado recuperable de tableros de madera.
Losa sanitaria de concreto armado de 20+4 cm de canto total, sobre encofrado perdido de módulos de polipropileno reciclado, realizado con concreto f'c=210 kg/cm² (21 MPa), no expuesto a ciclos de congelamiento y deshielo, exposición a sulfatos insignificante, sin requerimiento de permeabilidad, no expuesto a cloruros, tamaño máximo del agregado 12,5 mm, consistencia blanda, preparado en obra, y vaciado con medios manuales, acero Grado 60 (fy=4200 kg/cm²) en zona de vigas de borde y vigas de cimentación, cuantía 3 kg/m², y malla electrosoldada QE-79 cocada 300x300 mm de acero trefilado corrugado ASTM A 82-94 como armadura de reparto, colocada sobre separadores homologados, en capa de compresión de 4 cm de espesor; con juntas de retracción de 5 mm de espesor, mediante corte con disco de diamante; apoyado todo ello sobre base de concreto pobre. Incluso vigas de borde perimetrales de planta conformados con sistema de encofrado recuperable de tableros de madera.
Incluye: Replanteo de los módulos. Montaje del sistema de encofrado auxiliar. Colocación y montaje de los módulos. Realización de los orificios de paso de instalaciones. Colocación de la armadura. Colocación de los elementos para paso de instalaciones. Preparación del concreto. Vaciado, extendido y vibrado del concreto. Regleado y nivelación de la capa de compresión. Curado del concreto. Desmontaje del sistema de encofrado auxiliar. Replanteo de las juntas de retracción. Corte del concreto. Limpieza final de las juntas de retracción.
Criterio de medición de proyecto: Superficie medida desde las caras exteriores de las vigas de borde del perímetro, según documentación gráfica de Proyecto, deduciendo los huecos de superficie mayor de 6 m².
Criterio de medición de obra: Se medirá, desde las caras exteriores de las vigas de borde del perímetro, la superficie realmente ejecutada según especificaciones de Proyecto, deduciendo los huecos de superficie mayor de 6 m². Se consideran incluidos todos los elementos integrantes de la estructura señalados en los planos y detalles del Proyecto.
Criterio de valoración económica: El precio no incluye la capa de concreto pobre.

| Código | Ud | Descripción | Rendimiento | Precio | Importe |
|---|---|---|---|---|---|
| mt07cid010j | m² | Encofrado perdido de módulos de polipropileno reciclado, de 50x50x20 cm, para falsos pisos y losas sanitarias ventiladas. (material) | 1.050 | 28.26 | 29.67 |
| mt08efa010 | m² | Sistema de encofrado recuperable de tableros de madera para vigas de borde perimetrales. (material) | 0.100 | 3.57 | 0.36 |
| mt07aco060g | kg | Acero en varillas corrugadas, Grado 60 (fy=4200 kg/cm²), de varios diámetros, según NTP 339.186 y ASTM A 706. (material) | 3.000 | 2.99 | 8.97 |
| mt07ame090dmg | m² | Malla electrosoldada QE-79 cocada 300x300 mm, con alambres longitudinales de 5 mm de diámetro y alambres transversales de 5,0 mm de diámetro, de acero trefilado corrugado ASTM A 82-94, según ASTM A 185. (material) | 1.100 | 4.69 | 5.16 |
| mt08aaa010a | m³ | Agua. (material) | 0.029 | 4.32 | 0.13 |
| mt01arg000b | m³ | Arena cribada. (material) | 0.073 | 39.74 | 2.90 |
| mt01arg001be | m³ | Agregado grueso homogeneizado de tamaño máximo 12,5 mm. (material) | 0.091 | 54.06 | 4.92 |
| mt08cem000b | kg | Cemento gris en sacos. (material) | 65.169 | 0.43 | 28.02 |
| mq06vib020 | h | Regla vibrante de 3 m. (maquinaria) | 0.095 | 12.89 | 1.22 |
| mq06hor010 | h | Mezcladora de concreto. (maquinaria) | 0.107 | 4.64 | 0.50 |
| mq06cor020 | h | Equipo para corte de juntas en falsos pisos de concreto. (maquinaria) | 0.087 | 26.24 | 2.28 |
| mo042 | h | Operario en estructura de concreto. (mano de obra) | 0.152 | 22.56 | 3.43 |
| mo089 | h | Oficial en estructura de concreto. (mano de obra) | 0.152 | 15.62 | 2.37 |
| mo113 | h | Peón de construcción. (mano de obra) | 0.246 | 14.43 | 3.55 |
| mo112 | h | Peón especializado de construcción. (mano de obra) | 0.372 | 14.67 | 5.46 |
| % | % | Herramientas | 2 % | 98.94 | 1.98 |
|  |  | Costes directos |  |  | 100.92 |
