# Reparación estructural de concreto, con mortero a base de resina epoxi

- Propiedad del archivo: CYPE Ingenieros S.A.
- Formato: FIEBDC-3/2016
- Programa: Generador de precios de la construcción. CYPE Ingenieros, S.A.
- Fecha: 03/04/2024
- Ámbito geográfico: Perú
- Divisa: PEN
- Costes indirectos: 3 %
- Gastos generales: 13 %
- Beneficio industrial: 6 %
- IVA: 18 %

## E Estructuras

### EH Concreto armado

#### EHY Reparaciones

**EHY025** m² Reparación estructural de concreto, con mortero a base de resina epoxi.
Aplicación manual de mortero de reparación de dos componentes a base de resina epoxi, tixotrópico y con altas resistencias mecánicas, con una resistencia a compresión a 28 días mayor o igual a 45 N/mm² y un módulo de elasticidad mayor o igual a 20000 N/mm², Euroclase F de reacción al fuego, en capa de 20 mm de espesor medio, con acabado superficial frotachado con esponja o frotacho, para reparación y refuerzo estructural de elemento de concreto.
Incluye: Preparación de la mezcla. Aplicación del producto. Perfilado de aristas.
Criterio de medición de proyecto: Superficie medida según documentación gráfica de Proyecto.
Criterio de medición de obra: Se medirá la superficie realmente ejecutada según especificaciones de Proyecto.

| Código | Ud | Descripción | Rendimiento | Precio | Importe |
|---|---|---|---|---|---|
| mt09reh170a | kg | Mortero de reparación de dos componentes a base de resina epoxi, tixotrópico y con altas resistencias mecánicas, con una resistencia a compresión a 28 días mayor o igual a 45 N/mm² y un módulo de elasticidad mayor o igual a 20000 N/mm², Euroclase F de reacción al fuego, para reparación estructural del concreto. (material) | 38 | 15.7 | 596.600 |
| mo020 | h | Operario de construcción. (mano de obra) | 0.577 | 31.29 | 18.054 |
| mo113 | h | Peón de construcción. (mano de obra) | 0.577 | 20.92 | 12.071 |
| % | % | Herramientas | 2 % | 626.725 | 12.535 |
|  |  | Costes directos |  |  | 639.260 |

Residuos:
- colocación: mt09reh170a; factor de residuo 0.041673

## Recursos

**mt09reh170a** kg Mortero de reparación de dos componentes a base de resina epoxi
Datos técnicos: Coste energético 2.251 MJ; Emisión de CO2 0.184 kg; Código LER 17 09 04; Masa del elemento 1 kg; Volumen 0.000667 m3
Residuos:
- embalaje: re170203 Plástico. (componente de residuo); rendimiento 0.003 kg; Código LER 17 02 03; Masa del elemento 1 kg; Volumen 0.001667 m3
