# Aplicación manual de revestimiento rígido

- Propiedad del archivo: CYPE INGENIEROS, S.A.
- Formato: FIEBDC-3/2002
- Ámbito geográfico: Perú
- Divisa: PEN
- Costes indirectos: 3.00 %
- Gastos generales: 13.00 %
- Beneficio industrial: 6.00 %
- IVA: 18.00 %

**EHY050** m² Aplicación manual de revestimiento rígido, acrílico, en dispersión, impermeable al dióxido de carbono y permeable al vapor de agua, sobre superficie de concreto o mortero para obtener una capa decorativa y protectora frente a la carbonatación y ambientes agresivos contaminados, aplicado con brocha o rodillo en 2 capas, con 200 g/m² de consumo medio por capa y color a elegir.
Aplicación manual de revestimiento rígido, acrílico, en dispersión, impermeable al dióxido de carbono y permeable al vapor de agua, sobre superficie de concreto o mortero para obtener una capa decorativa y protectora frente a la carbonatación y ambientes agresivos contaminados, aplicado con brocha o rodillo en 2 capas, con 200 g/m² de consumo medio por capa y color a elegir.
Incluye: Limpieza de la superficie soporte. Aplicación del producto.
Criterio de medición de proyecto: Superficie medida según documentación gráfica de Proyecto.
Criterio de medición de obra: Se medirá la superficie realmente ejecutada según especificaciones de Proyecto.

| Código | Ud | Descripción | Rendimiento | Precio | Importe |
|---|---|---|---|---|---|
| mt27tsb010a | kg | Revestimiento rígido a base de resinas acrílicas en dispersión acuosa, impermeable al dióxido de carbono y permeable al vapor de agua, color a elegir, para la protección de concreto o mortero, frente a la carbonatación y ambientes agresivos contaminados. (material) | 0.400 | 16.88 | 6.75 |
| mo020 | h | Operario de construcción. (mano de obra) | 0.228 | 21.28 | 4.85 |
| mo113 | h | Peón de construcción. (mano de obra) | 0.228 | 14.11 | 3.22 |
| % | % | Herramientas | 2 % | 14.82 | 0.30 |
|  |  | Costes directos |  |  | 15.12 |
