# Correa de madera aserrada de pino silvestre (Pinus sylvestris)

- Propiedad del archivo: CYPE INGENIEROS, S.A.
- Formato: FIEBDC-3/2002
- Ámbito geográfico: Perú
- Divisa: PEN
- Costes indirectos: 3.00 %
- Gastos generales: 13.00 %
- Beneficio industrial: 6.00 %
- IVA: 18.00 %

**EMC030** m Correa de madera aserrada de pino silvestre (Pinus sylvestris), de 7x15 cm de sección y hasta 5 m de longitud; clase resistente C18, protección de la madera con clase de penetración NP5 y NP6, trabajada en taller.
Correa de madera aserrada de pino silvestre (Pinus sylvestris), acabado cepillado, de 7x15 cm de sección y hasta 5 m de longitud, para aplicaciones estructurales; clase resistente C18, protección frente a agentes bióticos que se corresponde con la clase de penetración NP5 y NP6 (en toda la albura y hasta 6 mm en el duramen expuesto). Incluso cortes, entalladuras para su correcto acoplamiento, nivelación y colocación de los elementos de atado y refuerzo. Trabajada en taller y colocada en obra.
Incluye: Replanteo de las correas sobre los tijerales. Presentación de las correas sobre los tijerales. Colocación y nivelación. Fijación a los tijerales.
Criterio de medición de proyecto: Longitud medida a ejes en proyección horizontal, según documentación gráfica de Proyecto, incluyendo las entregas.
Criterio de medición de obra: Se medirá, en proyección horizontal, a ejes, la longitud realmente ejecutada según especificaciones de Proyecto, incluyendo las entregas.

| Código | Ud | Descripción | Rendimiento | Precio | Importe |
|---|---|---|---|---|---|
| mt07mee020df | m | Correa de madera aserrada de pino silvestre (Pinus sylvestris), acabado cepillado, de 7x15 cm de sección y hasta 5 m de longitud, para aplicaciones estructurales; clase resistente C18, protección frente a agentes bióticos que se corresponde con la clase de penetración NP5 y NP6 (en toda la albura y hasta 6 mm en el duramen expuesto), trabajada en taller. (material) | 1.000 | 12.94 | 12.94 |
| mo048 | h | Operario en estructura de madera. (mano de obra) | 0.100 | 21.08 | 2.11 |
| mo095 | h | Oficial en estructura de madera. (mano de obra) | 0.050 | 14.43 | 0.72 |
| % | % | Herramientas | 2 % | 15.77 | 0.32 |
|  |  | Costes directos |  |  | 16.09 |
