# Entrevigado para contrapiso

- Propiedad del archivo: CYPE INGENIEROS, S.A.
- Formato: FIEBDC-3/2002
- Ámbito geográfico: Perú
- Divisa: PEN
- Costes indirectos: 3.00 %
- Gastos generales: 13.00 %
- Beneficio industrial: 6.00 %
- IVA: 18.00 %

**EMT010** m² Entrevigado para contrapiso, de tablero OSB de virutas orientadas, para utilización en ambiente húmedo, encoladas con adhesivo con urea-formaldehído, bordes canteados, de 12 mm de espesor, densidad 630 kg/m³, fijado con clavos, de acero galvanizado de alta adherencia.
Entrevigado para contrapiso, de tablero OSB de virutas orientadas, para utilización en ambiente húmedo, encoladas con adhesivo con urea-formaldehído, bordes canteados, de 12 mm de espesor, densidad 630 kg/m³, fijado con clavos, de acero galvanizado de alta adherencia.
Incluye: Replanteo de las piezas. Fijación de los tableros al soporte base.
Criterio de medición de proyecto: Superficie medida según documentación gráfica de Proyecto.
Criterio de medición de obra: Se medirá la superficie realmente ejecutada según especificaciones de Proyecto.

| Código | Ud | Descripción | Rendimiento | Precio | Importe |
|---|---|---|---|---|---|
| mt07tdo030e | m² | Tablero OSB de virutas orientadas, para utilización en ambiente húmedo, encoladas con adhesivo con urea-formaldehído, bordes canteados, de 12 mm de espesor, densidad 630 kg/m³, Euroclase D-s2, d0 de reacción al fuego, emisión de formaldehído menor o igual a 0,124 mg/m³ de aire. (material) | 1.050 | 17.95 | 18.85 |
| mt07emr111d | Ud | Clavo, de 4 mm de diámetro y 75 mm de longitud, de acero galvanizado de alta adherencia. (material) | 9.000 | 0.24 | 2.16 |
| mo048 | h | Operario en estructura de madera. (mano de obra) | 0.243 | 22.56 | 5.48 |
| mo095 | h | Oficial en estructura de madera. (mano de obra) | 0.243 | 15.62 | 3.80 |
| % | % | Herramientas | 2 % | 30.29 | 0.61 |
|  |  | Costes directos |  |  | 30.90 |
