# Hoja exterior de fachada de dos hojas, de albañilería de bloque de concreto para revestir

- Propiedad del archivo: CYPE Ingenieros S.A.
- Formato: FIEBDC-3/2016
- Programa: Generador de precios de la construcción. CYPE Ingenieros, S.A.
- Fecha: 03/04/2024
- Ámbito geográfico: Perú
- Divisa: PEN
- Costes indirectos: 3 %
- Gastos generales: 13 %
- Beneficio industrial: 6 %
- IVA: 18 %

## F Fachadas y tabiques

### FF Albañilería no estructural

#### FFZ Hoja exterior para revestir en fachada de dos hojas

**FFZ020** m² Hoja exterior de fachada de dos hojas, de albañilería de bloque de concreto para revestir.
Hoja exterior de fachada de dos hojas, de 20 cm de espesor, de albañilería de bloque hueco de concreto, para revestir, color gris, 40x20x20 cm, resistencia normalizada R10 (10 N/mm²), con juntas horizontales y verticales de 10 mm de espesor, junta rehundida, recibida con mortero de cemento confeccionado en obra, con 250 kg/m³ de cemento, color gris, dosificación 1:6, suministrado en sacos. Dintel de albañilería armada de bloques en "U" de concreto, macizado de concreto líquido, f'c=245 kg/cm² (24 MPa), no expuesto a ciclos de congelamiento y deshielo, exposición a sulfatos insignificante, sin requerimiento de permeabilidad, no expuesto a cloruros, tamaño máximo del agregado 12,5 mm, consistencia fluida, preparado en obra; montaje y desmontaje de apeo. Revestimiento de los frentes de la losa con plaquetas de concreto y de los frentes de columnas con bloques cortados, colocados con el mismo mortero utilizado en el recibido de la albañilería.
Incluye: Definición de los planos de fachada mediante plomos. Replanteo, planta a planta. Marcado en las columnas de los niveles de referencia general de planta y de nivel de pavimento. Preparación del mortero. Asiento de la primera hilada sobre capa de mortero. Colocación y aplomado de miras de referencia. Tendido de hilos entre miras. Colocación de plomos fijos en las aristas. Colocación de las piezas por hiladas a nivel. Revestimiento de los frentes de la losa. Realización de todos los trabajos necesarios para la resolución de los huecos. Encuentros de la albañilería con fachadas, columnas y tabiques. Encuentro de la albañilería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt02bhg010de | Ud | Bloque hueco de concreto, para revestir, color gris, 40x20x20 cm, resistencia normalizada R10 (10 N/mm²), densidad 1150 kg/m³; con el precio incrementado el 20% en concepto de piezas especiales: vigas de borde y medios. (material) | 13 | 3.1 | 40.300 |
| mt08aaa010a | m³ | Agua. (material) | 0.01 | 4.66 | 0.047 |
| mt01arg005a | t | Arena de cantera, para mortero preparado en obra. (material) | 0.026 | 62.38 | 1.622 |
| mt08cem000b | kg | Cemento gris en sacos. (material) | 8.244 | 0.46 | 3.792 |
| mt07aco060g | kg | Acero en varillas corrugadas, Grado 60 (fy=4200 kg/cm²), de varios diámetros, según NTP 339.186 y ASTM A 706. (material) | 0.7 | 3.22 | 2.254 |
| mt01arg000b | m³ | Arena cribada. (material) | 0.004 | 42.52 | 0.170 |
| mt01arg001be | m³ | Agregado grueso homogeneizado, de tamaño máximo 12,5 mm. (material) | 0.004 | 57.85 | 0.231 |
| mt02bhg012a | Ud | Plaqueta de concreto gris, 20x17x4 cm, para revestir. (material) | 4 | 1.03 | 4.120 |
| mt50spa050m | m³ | Tablón de madera de pino, dimensiones 20x7,2 cm. (material) | 0.001 | 1366.98 | 1.367 |
| mt50spa081a | Ud | Puntal metálico telescópico, de hasta 3 m de altura. (material) | 0.003 | 59.92 | 0.180 |
| mt50spa101 | kg | Clavos de acero. (material) | 0.011 | 5.82 | 0.064 |
| mq06hor010 | h | Mezcladora de concreto eléctrica con una capacidad de amasado de 160 l. (maquinaria) | 0.012 | 10.4 | 0.125 |
| mo021 | h | Operario albañil. (mano de obra) | 0.849 | 31.29 | 26.565 |
| mo114 | h | Peón albañil. (mano de obra) | 0.701 | 20.92 | 14.665 |
| % | % | Herramientas | 3 % | 95.502 | 2.865 |
|  |  | Costes directos |  |  | 98.367 |

Residuos:
- colocación: mt02bhg010de; factor de residuo 0.0423357
- colocación: mt01arg005a Arena de cantera, para mortero preparado en obra; factor de residuo 0.00501329
- colocación: mt08cem000b Cemento gris en sacos; factor de residuo 0.0063
- colocación: mt07aco060g Acero en varillas corrugadas, Grado 60 (fy=4200 kg/cm²), de varios diámetros, según NTP 339.186 y ASTM A 706; factor de residuo 0.0075
- colocación: mt01arg000b Arena cribada; factor de residuo 0.009
- colocación: mt01arg001be Agregado grueso homogeneizado, de tamaño máximo 12,5 mm; factor de residuo 0.00809488
- colocación: mt02bhg012a Plaqueta de concreto gris, 20x17x4 cm, para revestir; factor de residuo 0.0473
- colocación: mt50spa050m Tablón de madera de pino, dimensiones 20x7,2 cm; factor de residuo 1
- colocación: mt50spa081a Puntal metálico telescópico, de hasta 3 m de altura; factor de residuo 1
- colocación: mt50spa101 Clavos de acero; factor de residuo 0.0045

## Recursos

**mt02bhg010de** Ud Bloque hueco de concreto
Datos técnicos: Coste energético 10.810 MJ; Emisión de CO2 1.404 kg; Código LER 17 01 01; Masa del elemento 17.5 kg; Volumen 0.011667 m3
Residuos:
- embalaje: re170201 Madera. (componente de residuo); rendimiento 0.008 kg; Código LER 17 02 01; Masa del elemento 1 kg; Volumen 0.000909 m3
- embalaje: re170203 Plástico. (componente de residuo); rendimiento 0.004 kg; Código LER 17 02 03; Masa del elemento 1 kg; Volumen 0.001667 m3

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera; rendimiento 0.001 kg
- embalaje: re170203 Plástico; rendimiento 0.003 kg

**mt07aco060g** kg Acero en varillas corrugadas, Grado 60 (fy=4200 kg/cm²), de varios diámetros, según NTP 339.186 y ASTM A 706
Datos técnicos: Coste energético 9.830 MJ; Emisión de CO2 0.510 kg; Código LER 17 04 05; Masa del elemento 1 kg; Volumen 0.000476 m3

**mt01arg000b** m³ Arena cribada
Datos técnicos: Coste energético 146.250 MJ; Emisión de CO2 7.800 kg; Código LER 01 04 09; Masa del elemento 1950 kg; Volumen 1.21875 m3

**mt01arg001be** m³ Agregado grueso homogeneizado, de tamaño máximo 12,5 mm
Datos técnicos: Coste energético 146.250 MJ; Emisión de CO2 7.800 kg; Código LER 01 04 08; Masa del elemento 1950 kg; Volumen 1.3 m3

**mt02bhg012a** Ud Plaqueta de concreto gris, 20x17x4 cm, para revestir
Datos técnicos: Coste energético 4.969 MJ; Emisión de CO2 0.554 kg; Código LER 17 01 01; Masa del elemento 6.85 kg; Volumen 0.004567 m3
Residuos:
- embalaje: re170201 Madera; rendimiento 0.007 kg
- embalaje: re170203 Plástico; rendimiento 0.004 kg

**mt50spa050m** m³ Tablón de madera de pino, dimensiones 20x7,2 cm
Datos técnicos: Coste energético 78108.000 MJ; Emisión de CO2 -1069.500 kg; Código LER 17 02 01; Masa del elemento 575 kg; Volumen 0.522727 m3

**mt50spa081a** Ud Puntal metálico telescópico, de hasta 3 m de altura
Datos técnicos: Coste energético 97.317 MJ; Emisión de CO2 5.049 kg; Código LER 17 04 05; Masa del elemento 9.9 kg; Volumen 0.004714 m3

**mt50spa101** kg Clavos de acero
Datos técnicos: Coste energético 9.830 MJ; Emisión de CO2 0.510 kg; Código LER 17 04 05; Masa del elemento 1 kg; Volumen 0.000476 m3
