# Cerramiento de fachada simple formado por paneles de plancha perfilada nervada de acero S320 GD galvanizado de 1,2 mm espesor y 30 mm altura de cresta

- Propiedad del archivo: CYPE INGENIEROS, S.A.
- Formato: FIEBDC-3/2002
- Ámbito geográfico: Perú
- Divisa: PEN
- Costes indirectos: 3.00 %
- Gastos generales: 13.00 %
- Beneficio industrial: 6.00 %
- IVA: 18.00 %

**FLA010** m² Cerramiento de fachada simple formado por paneles de plancha perfilada nervada de acero S320 GD galvanizado de 1,2 mm espesor y 30 mm altura de cresta.
Cerramiento de fachada simple, formado por paneles de plancha perfilada nervada de acero S320 GD galvanizado de 1,2 mm espesor y 30 mm altura de cresta, fijados a una estructura portante o auxiliar (no incluida en este precio). Incluso parte proporcional de elementos y trabajos necesarios para la formación de huecos y juntas, esquinas, remates, encuentros, empalmes, mermas y accesorios de fijación oculta y estanqueidad. Totalmente montado.
Incluye: Replanteo de los paneles. Colocación del remate inferior de la fachada. Colocación de juntas. Colocación y fijación del primer panel. Colocación y fijación del resto de paneles, según el orden indicado. Remates.
Criterio de medición de proyecto: Superficie medida según documentación gráfica de Proyecto, sin duplicar esquinas ni encuentros, deduciendo los huecos de superficie mayor de 3 m².
Criterio de medición de obra: Se medirá la superficie realmente ejecutada según especificaciones de Proyecto, sin duplicar esquinas ni encuentros, deduciendo los huecos de superficie mayor de 3 m².

| Código | Ud | Descripción | Rendimiento | Precio | Importe |
|---|---|---|---|---|---|
| mt13ccg100m | m² | Plancha perfilada nervada de acero S320 GD galvanizado de 1,2 mm espesor y 30 mm altura de cresta. (material) | 1.050 | 38.72 | 40.66 |
| mt13ccg020e | m² | Remate lateral de acero galvanizado, espesor 0,6 mm, desarrollo 500 mm. (material) | 0.340 | 15.37 | 5.23 |
| mt13ccg030g | Ud | Tornillo autorroscante de 6,5x70 mm de acero inoxidable, con arandela. (material) | 1.500 | 1.52 | 2.28 |
| mt13ccg040 | m | Junta de estanqueidad para planchas perfiladas de acero. (material) | 0.420 | 9.19 | 3.86 |
| mt13ccg030e | Ud | Tornillo autorroscante de 4,2x13 mm de acero inoxidable, con arandela. (material) | 2.050 | 0.13 | 0.27 |
| mq08sol020 | h | Equipo y elementos auxiliares para soldadura eléctrica. (maquinaria) | 0.117 | 8.54 | 1.00 |
| mo051 | h | Operario en fachadas y techos de paneles metálicos. (mano de obra) | 0.410 | 20.75 | 8.51 |
| mo098 | h | Oficial en fachadas y techos de paneles metálicos. (mano de obra) | 0.410 | 13.75 | 5.64 |
| % | % | Herramientas | 2 % | 67.45 | 1.35 |
|  |  | Costes directos |  |  | 68.80 |
