# Gárgola prefabricada de concreto, de color blanco, recibida con adhesivo cementoso

- Propiedad del archivo: CYPE INGENIEROS, S.A.
- Formato: FIEBDC-3/2002
- Ámbito geográfico: Perú
- Costes indirectos: 3.00 %
- Gastos generales: 13.00 %
- Beneficio industrial: 6.00 %
- IVA: 18.00 %

**HRG010** Ud Gárgola prefabricada de concreto, de color blanco, recibida con adhesivo cementoso.
Formación de gárgola prefabricada de concreto, de color blanco, de 15x50 cm, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.45 | 0.14 |
| mt20gpa010b | Ud | Gárgola prefabricada de concreto, de color blanco, de 15x50 cm. (material) | 1.000 | 7.98 | 7.98 |
| mt20wwa035 | Ud | Bote de imprimación para masillas (250 cm³). (material) | 0.016 | 4.80 | 0.08 |
| mt20wwa030 | Ud | Bote de fragua de poliuretano impermeable (310 cm³). (material) | 0.032 | 4.71 | 0.15 |
| mo020 | h | Operario de construcción. (mano de obra) | 0.136 | 4.07 | 0.55 |
| mo113 | h | Peón de construcción. (mano de obra) | 0.136 | 2.68 | 0.36 |
| % | % | Herramientas | 2 % | 9.26 | 0.19 |
|  |  | Costes directos |  |  | 9.45 |
