# Caja de selección de flujo refrigerante

- Propiedad del archivo: CYPE INGENIEROS, S.A.
- Formato: FIEBDC-3/2002
- Ámbito geográfico: Perú
- Divisa: PEN
- Costes indirectos: 3.00 %
- Gastos generales: 13.00 %
- Beneficio industrial: 6.00 %
- IVA: 18.00 %

**IBP500** Ud Caja de selección de flujo refrigerante, sistema VRF con recuperación de calor, para gas R-410A, para un máximo de 4 unidades interiores conectables directamente, modelo RBM-Y1801F4PE "TOSHIBA", con una capacidad máxima de unidades interiores conectadas aguas abajo menor de 72 kW, alimentación monofásica (230V/50Hz).
Caja de selección de flujo refrigerante, sistema VRF con recuperación de calor, para gas R-410A, para un máximo de 4 unidades interiores conectables directamente, modelo RBM-Y1801F4PE "TOSHIBA", con una capacidad máxima de unidades interiores conectadas aguas abajo menor de 72 kW, alimentación monofásica (230V/50Hz).
Incluye: Replanteo. Colocación y fijación. Conexión a las líneas frigoríficas. Conexión a la red eléctrica. Conexión a la red de desagüe.
Criterio de medición de proyecto: Número de unidades previstas, según documentación gráfica de Proyecto.
Criterio de medición de obra: Se medirá el número de unidades realmente ejecutadas según especificaciones de Proyecto.
Criterio de valoración económica: El precio no incluye la canalización ni el cableado eléctrico de alimentación.

| Código | Ud | Descripción | Rendimiento | Precio | Importe |
|---|---|---|---|---|---|
| mt42tsb504a | Ud | Caja de selección de flujo refrigerante, sistema VRF con recuperación de calor, para gas R-410A, para un máximo de 4 unidades interiores conectables directamente, modelo RBM-Y1801F4PE "TOSHIBA", con una capacidad máxima de unidades interiores conectadas aguas abajo menor de 72 kW, alimentación monofásica (230V/50Hz). (material) | 1.000 | 17492.99 | 17492.99 |
| mo005 | h | Operario instalador de climatización. (mano de obra) | 0.664 | 22.27 | 14.79 |
| mo104 | h | Oficial instalador de climatización. (mano de obra) | 0.664 | 14.97 | 9.94 |
| % | % | Herramientas | 2 % | 17517.72 | 350.35 |
|  |  | Costes directos |  |  | 17868.07 |
