# Ventilador de techo

- Propiedad del archivo: CYPE Ingenieros S.A.
- Formato: FIEBDC-3/2016
- Programa: Generador de precios de la construcción. CYPE Ingenieros, S.A.
- Fecha: 03/04/2024
- Ámbito geográfico: Perú
- Divisa: PEN
- Costes indirectos: 3 %
- Gastos generales: 13 %
- Beneficio industrial: 6 %
- IVA: 18 %

## I Instalaciones

### IC Calefacción, refrigeración, climatización y agua caliente sanitaria

#### ICR Sistemas de conducción de aire

**ICR013** Ud Ventilador de techo.
Ventilador de techo, de 1303 mm de diámetro, con cuatro palas reversibles de madera color blanco por ambas caras, cuerpo de metal, acabado lacado en color blanco, conmutador para el control del sentido de giro, regulación de la velocidad por tirador de cadenilla y motor de tres velocidades para alimentación monofásica a 230 V y 50 Hz de frecuencia, con protección térmica, de 200 r.p.m., potencia absorbida 55 W, caudal máximo 6000 m³/h, nivel de presión sonora 46 dBA. Incluso accesorios y elementos de fijación.
Incluye: Replanteo. Colocación y fijación. Conexionado y comprobación de su correcto funcionamiento.
Criterio de medición de proyecto: Número de unidades previstas, según documentación gráfica de Proyecto.
Criterio de medición de obra: Se medirá el número de unidades realmente ejecutadas según especificaciones de Proyecto.

| Código | Ud | Descripción | Rendimiento | Precio | Importe |
|---|---|---|---|---|---|
| mt42svs720aa | Ud | Ventilador de techo, de 1303 mm de diámetro, con cuatro palas reversibles de madera color blanco por ambas caras, cuerpo de metal, acabado lacado en color blanco, conmutador para el control del sentido de giro, regulación de la velocidad por tirador de cadenilla y motor de tres velocidades para alimentación monofásica a 230 V y 50 Hz de frecuencia, con protección térmica, de 200 r.p.m., potencia absorbida 55 W, caudal máximo 6000 m³/h, nivel de presión sonora 46 dBA. (material) | 1 | 586.36 | 586.360 |
| mo011 | h | Operario de montaje. (mano de obra) | 0.16 | 32.15 | 5.144 |
| mo080 | h | Oficial de montaje. (mano de obra) | 0.16 | 21.72 | 3.475 |
| % | % | Herramientas | 2 % | 594.979 | 11.900 |
|  |  | Costes directos |  |  | 606.879 |

## Recursos

**mt42svs720aa** Ud Ventilador de techo
Datos técnicos: Coste energético 225.326 MJ; Emisión de CO2 0.951 kg
Residuos:
- embalaje: re150101 Envases de papel y cartón. (componente de residuo); rendimiento 1.32 kg; Código LER 15 01 01; Masa del elemento 1 kg; Volumen 0.001333 m3
