# Ventilador de techo

- Propiedad del archivo: CYPE Ingenieros S.A.
- Formato: FIEBDC-3/2016
- Programa: Generador de precios de la construcción. CYPE Ingenieros, S.A.
- Fecha: 03/04/2024
- Ámbito geográfico: Perú
- Divisa: PEN
- Costes indirectos: 3 %
- Gastos generales: 13 %
- Beneficio industrial: 6 %
- IVA: 18 %

## I Instalaciones

### IC Calefacción, refrigeración, climatización y agua caliente sanitaria

#### ICR Sistemas de conducción de aire

**ICR013** Ud Ventilador de techo.
Ventilador de techo, de 1313 mm de diámetro, con cinco palas reversibles de madera color blanco por una cara y marrón claro por la otra, cuerpo de metal, acabado dorado, cuatro proyectores, conmutador para el control del sentido de giro, encendido/apagado de los proyectores y regulación de la velocidad por tiradores de cadenilla y motor de tres velocidades para alimentación monofásica a 230 V y 50 Hz de frecuencia, con protección térmica, de 200 r.p.m., potencia absorbida 60 W, caudal máximo 6000 m³/h, nivel de presión sonora 46 dBA. Incluso accesorios y elementos de fijación.
Incluye: Replanteo. Colocación y fijación. Conexionado y comprobación de su correcto funcionamiento.
Criterio de medición de proyecto: Número de unidades previstas, según documentación gráfica de Proyecto.
Criterio de medición de obra: Se medirá el número de unidades realmente ejecutadas según especificaciones de Proyecto.

| Código | Ud | Descripción | Rendimiento | Precio | Importe |
|---|---|---|---|---|---|
| mt42svs720gc | Ud | Ventilador de techo, de 1313 mm de diámetro, con cinco palas reversibles de madera color blanco por una cara y marrón claro por la otra, cuerpo de metal, acabado dorado, cuatro proyectores, conmutador para el control del sentido de giro, encendido/apagado de los proyectores y regulación de la velocidad por tiradores de cadenilla y motor de tres velocidades para alimentación monofásica a 230 V y 50 Hz de frecuencia, con protección térmica, de 200 r.p.m., potencia absorbida 60 W, caudal máximo 6000 m³/h, nivel de presión sonora 46 dBA. (material) | 1 | 1088.95 | 1088.950 |
| mo011 | h | Operario de montaje. (mano de obra) | 0.2 | 32.15 | 6.430 |
| mo080 | h | Oficial de montaje. (mano de obra) | 0.2 | 21.72 | 4.344 |
| % | % | Herramientas | 2 % | 1099.724 | 21.994 |
|  |  | Costes directos |  |  | 1121.718 |

## Recursos

**mt42svs720gc** Ud Ventilador de techo
Datos técnicos: Coste energético 286.584 MJ; Emisión de CO2 0.904 kg
Residuos:
- embalaje: re150101 Envases de papel y cartón. (componente de residuo); rendimiento 1.32 kg; Código LER 15 01 01; Masa del elemento 1 kg; Volumen 0.001333 m3
