# Suministro e instalación en techo de recuperador entálpico aire-aire

- Propiedad del archivo: CYPE INGENIEROS, S.A.
- Formato: FIEBDC-3/2002
- Ámbito geográfico: Perú
- Divisa: PEN
- Costes indirectos: 3.00 %
- Gastos generales: 13.00 %
- Beneficio industrial: 6.00 %
- IVA: 18.00 %

**ICR113** Ud Suministro e instalación en techo de recuperador entálpico aire-aire, modelo para montaje horizontal, de dimensiones 400x1189x1189 mm, peso 70 kg, caudal de aire a velocidad máxima 1000 m³/h, consumo eléctrico de los ventiladores 569 W con alimentación monofásica a 230 V, presión estática a velocidad máxima/mínima 150/122 Pa, presión sonora a velocidad máxima/mínima a 1,5 m 40,5/40 dBA, eficiencia térmica a velocidad máxima/mínima 73,5/77%, diámetro de los ductos 250 mm, conectable a una red TCC-Link, con cambio de modo automático de operación de recuperación a free-cooling o viceversa y configuración desde el mando a distancia del caudal y presión de aire, rearme automático y alarma de filtros sucios.
Suministro e instalación en techo de recuperador entálpico aire-aire, modelo para montaje horizontal, de dimensiones 400x1189x1189 mm, peso 70 kg, caudal de aire a velocidad máxima 1000 m³/h, consumo eléctrico de los ventiladores 569 W con alimentación monofásica a 230 V, presión estática a velocidad máxima/mínima 150/122 Pa, presión sonora a velocidad máxima/mínima a 1,5 m 40,5/40 dBA, eficiencia térmica a velocidad máxima/mínima 73,5/77%, diámetro de los ductos 250 mm, conectable a una red TCC-Link, con cambio de modo automático de operación de recuperación a free-cooling o viceversa y configuración desde el mando a distancia del caudal y presión de aire, rearme automático y alarma de filtros sucios.
Incluye: Replanteo. Colocación y fijación. Conexionado y comprobación de su correcto funcionamiento.
Criterio de medición de proyecto: Número de unidades previstas, según documentación gráfica de Proyecto.
Criterio de medición de obra: Se medirá el número de unidades realmente ejecutadas según especificaciones de Proyecto.

| Código | Ud | Descripción | Rendimiento | Precio | Importe |
|---|---|---|---|---|---|
| mt42tsb305g | Ud | Recuperador entálpico aire-aire, modelo para montaje horizontal, de dimensiones 400x1189x1189 mm, peso 70 kg, caudal de aire a velocidad máxima 1000 m³/h, consumo eléctrico de los ventiladores 569 W con alimentación monofásica a 230 V, presión estática a velocidad máxima/mínima 150/122 Pa, presión sonora a velocidad máxima/mínima a 1,5 m 40,5/40 dBA, eficiencia térmica a velocidad máxima/mínima 73,5/77%, diámetro de los ductos 250 mm, conectable a una red TCC-Link, con cambio de modo automático de operación de recuperación a free-cooling o viceversa y configuración desde el mando a distancia del caudal y presión de aire, rearme automático y alarma de filtros sucios. (material) | 1.000 | 15660.45 | 15660.45 |
| mo005 | h | Operario instalador de climatización. (mano de obra) | 1.607 | 21.91 | 35.21 |
| mo104 | h | Oficial instalador de climatización. (mano de obra) | 1.607 | 14.67 | 23.57 |
| % | % | Herramientas | 2 % | 15719.23 | 314.38 |
|  |  | Costes directos |  |  | 16033.61 |
