# Luminaria empotrada tipo Downlight

- Propiedad del archivo: CYPE Ingenieros S.A.
- Formato: FIEBDC-3/2016
- Programa: Generador de precios de la construcción. CYPE Ingenieros, S.A.
- Fecha: 20/12/2021
- Ámbito geográfico: Perú
- Divisa: PEN
- Costes indirectos: 3 %
- Gastos generales: 13 %
- Beneficio industrial: 6 %
- IVA: 18 %

## I Instalaciones

### II Iluminación

#### III Interior

**III100** Ud Luminaria empotrada tipo Downlight.
Luminaria circular de techo Downlight, de 250 mm de diámetro, para 2 lámparas fluorescentes TC-DEL de 26 W; con marco exterior y cuerpo interior de aluminio inyectado, acabado lacado, de color blanco; reflector de aluminio de alta pureza y balasto electrónico; protección IP20 y aislamiento clase F. Instalación empotrada. Incluso lámparas.
Incluye: Replanteo. Montaje, conexionado y comprobación de su correcto funcionamiento.
Criterio de medición de proyecto: Número de unidades previstas, según documentación gráfica de Proyecto.
Criterio de medición de obra: Se medirá el número de unidades realmente ejecutadas según especificaciones de Proyecto.
Criterio de valoración económica: El precio no incluye las ayudas de albañilería para instalaciones.

| Código | Ud | Descripción | Rendimiento | Precio | Importe |
|---|---|---|---|---|---|
| mt34lam030hd | Ud | Luminaria circular de techo Downlight, de 250 mm de diámetro, para 2 lámparas fluorescentes TC-DEL de 26 W; con marco exterior y cuerpo interior de aluminio inyectado, acabado lacado, de color blanco; reflector de aluminio de alta pureza y balasto electrónico; protección IP20 y aislamiento clase F. (material) | 1 | 634.3 | 634.300 |
| mt34tuf020q | Ud | Lámpara fluorescente compacta TC-DEL de 26 W. (material) | 2 | 25.08 | 50.160 |
| mo003 | h | Operario electricista. (mano de obra) | 0.53 | 22.97 | 12.174 |
| mo102 | h | Oficial electricista. (mano de obra) | 0.53 | 15.46 | 8.194 |
| % | % | Herramientas | 2 % | 704.828 | 14.097 |
|  |  | Costes directos |  |  | 718.925 |

## Recursos

**mt34lam030hd** Ud Luminaria circular de techo Downlight
Datos técnicos: Coste energético 637.313 MJ; Emisión de CO2 16.961 kg
Residuos:
- embalaje: re150101 Envases de papel y cartón. (componente de residuo); rendimiento 0.136 kg; Código LER 15 01 01; Masa del elemento 1 kg; Volumen 0.001333 m3
- embalaje: re170203 Plástico. (componente de residuo); rendimiento 0.068 kg; Código LER 17 02 03; Masa del elemento 1 kg; Volumen 0.001667 m3
