# Abertura para ventilación

- Propiedad del archivo: CYPE Ingenieros S.A.
- Formato: FIEBDC-3/2016
- Programa: Generador de precios de la construcción. CYPE Ingenieros, S.A.
- Fecha: 03/04/2024
- Ámbito geográfico: Perú
- Divisa: PEN
- Costes indirectos: 3 %
- Gastos generales: 13 %
- Beneficio industrial: 6 %
- IVA: 18 %

## I Instalaciones

### IV Ventilación

#### IVN Ventilación natural

**IVN010** Ud Abertura para ventilación.
Abertura de admisión directa a través de cerramiento de fachada compuesta por rejilla de intemperie para instalaciones de ventilación, marco frontal y persianas de plancha perfilada de acero galvanizado, de 2000x330 mm, tela metálica de acero galvanizado con malla de 20x20 mm. Incluso elementos de fijación.
Incluye: Replanteo. Colocación y fijación.
Criterio de medición de proyecto: Número de unidades previstas, según documentación gráfica de Proyecto.
Criterio de medición de obra: Se medirá el número de unidades realmente ejecutadas según especificaciones de Proyecto.

| Código | Ud | Descripción | Rendimiento | Precio | Importe |
|---|---|---|---|---|---|
| mt42trx370ai1 | Ud | Rejilla de intemperie para instalaciones de ventilación, marco frontal y persianas de plancha perfilada de acero galvanizado, de 2000x330 mm, tela metálica de acero galvanizado con malla de 20x20 mm, con elementos de fijación. (material) | 1 | 1801.83 | 1801.830 |
| mo020 | h | Operario de construcción. (mano de obra) | 0.666 | 31.29 | 20.839 |
| mo113 | h | Peón de construcción. (mano de obra) | 0.666 | 20.92 | 13.933 |
| % | % | Herramientas | 2 % | 1836.602 | 36.732 |
|  |  | Costes directos |  |  | 1873.334 |

## Recursos

**mt42trx370ai1** Ud Rejilla de intemperie para instalaciones de ventilación
Datos técnicos: Coste energético 281.402 MJ; Emisión de CO2 28.388 kg
Residuos:
- embalaje: re150101 Envases de papel y cartón. (componente de residuo); rendimiento 0.18 kg; Código LER 15 01 01; Masa del elemento 1 kg; Volumen 0.001333 m3
- embalaje: re170203 Plástico. (componente de residuo); rendimiento 0.09 kg; Código LER 17 02 03; Masa del elemento 1 kg; Volumen 0.001667 m3
