# Carpintería exterior de PVC

- Propiedad del archivo: CYPE Ingenieros S.A.
- Formato: FIEBDC-3/2016
- Programa: Generador de precios de la construcción. CYPE Ingenieros, S.A.
- Fecha: 25/10/2024
- Ámbito geográfico: Perú
- Divisa: PEN
- Costes indirectos: 3 %
- Gastos generales: 13 %
- Beneficio industrial: 6 %
- IVA: 18 %

## L Carpintería, closets, vidrios y protecciones solares

### LC Carpintería

#### LCP De PVC

**LCP060** Ud Carpintería exterior de PVC.
Ventana de PVC, dos hojas practicables con apertura hacia el interior, dimensiones 800x400 mm, compuesta de marco, hoja y junquillos, acabado estándar en las dos caras, color blanco, perfiles de 70 mm de anchura, soldados a inglete, que incorporan cinco cámaras interiores, tanto en la sección de la hoja como en la del marco, para mejora del aislamiento térmico; galce con pendiente del 5% para facilitar el desagüe; con refuerzos interiores, juntas de estanqueidad de EPDM manilla y herrería; transmitancia térmica del marco: Uh,m = 1,3 W/(m²K); espesor máximo del acristalamiento: 40 mm; compuesta por marco, hojas, herrería de colgar y apertura, elementos de estanqueidad y accesorios homologados, Permeabilidad al aire en relación con la superficie total de 3 m³/h·m² a 100 Pa. Estanqueidad al agua de 55 min a 600 Pa. Resistencia a la carga del viento de 2000 Pa, tolerando una flecha frontal de hasta 1/300 en el elemento más deformado del bastidor, sin premarco cajón de persiana básico incorporado (monoblock), persiana enrollable de persianas de PVC, con accionamiento manual con cinta y recogedor. Incluso patillas de anclaje para la fijación de la carpintería, sellador adhesivo y silicona neutra para sellado perimetral de las juntas exterior e interior, entre la carpintería y la obra.
Criterio de valoración económica: El precio no incluye el recibido en obra de la carpintería.
Incluye: Colocación de la carpintería. Sellado de juntas perimetrales. Ajuste final de las hojas.
Criterio de medición de proyecto: Número de unidades previstas, según documentación gráfica de Proyecto.
Criterio de medición de obra: Se medirá el número de unidades realmente ejecutadas según especificaciones de Proyecto.

| Código | Ud | Descripción | Rendimiento | Precio | Importe |
|---|---|---|---|---|---|
| mt24gen030aaaa | Ud | Ventana de PVC, dos hojas practicables con apertura hacia el interior, dimensiones 800x400 mm, compuesta de marco, hoja y junquillos, acabado estándar en las dos caras, color blanco, perfiles de 70 mm de anchura, soldados a inglete, que incorporan cinco cámaras interiores, tanto en la sección de la hoja como en la del marco, para mejora del aislamiento térmico; galce con pendiente del 5% para facilitar el desagüe; con refuerzos interiores, juntas de estanqueidad de EPDM manilla y herrería; transmitancia térmica del marco: Uh,m = 1,3 W/(m²K); espesor máximo del acristalamiento: 40 mm, Permeabilidad al aire en relación con la superficie total de 3 m³/h·m² a 100 Pa. Estanqueidad al agua de 55 min a 600 Pa. Resistencia a la carga del viento de 2000 Pa, tolerando una flecha frontal de hasta 1/300 en el elemento más deformado del bastidor. (material) | 1 | 850.09 | 850.090 |
| mt25pco015aaaa | m² | Persiana enrollable de persianas de PVC, de 37 mm de altura, color blanco, equipada con eje, discos, cápsulas y todos sus accesorios, con cinta y recogedor para accionamiento manual, en carpintería de aluminio o de PVC, incluso cajón incorporado (monoblock), de 166x170 mm, de PVC acabado estándar, con permeabilidad al aire clase 3, y transmitancia térmica mayor de 2,2 W/(m²K). (material) | 0.336 | 208.15 | 69.938 |
| mt22www010a | Ud | Cartucho de 290 ml de sellador adhesivo monocomponente, neutro, superelástico, a base de polímero MS, color blanco, con resistencia a la intemperie y a los rayos UV y elongación hasta rotura 750%. (material) | 0.408 | 17.92 | 7.311 |
| mt22www050a | Ud | Cartucho de 300 ml de silicona neutra oxímica, de elasticidad permanente y curado rápido, color blanco, rango de temperatura de trabajo de -60 a 150°C, con resistencia a los rayos UV, dureza Shore A aproximada de 22, según ISO 868 y elongación a rotura >= 800%, según ISO 8339. (material) | 0.408 | 16.03 | 6.540 |
| mo018 | h | Operario carpintero metálico. (mano de obra) | 1.63 | 31.89 | 51.981 |
| mo059 | h | Oficial carpintero metálico. (mano de obra) | 0.985 | 21.9 | 21.572 |
| % | % | Herramientas | 2 % | 1007.432 | 20.149 |
|  |  | Costes directos |  |  | 1027.581 |

Residuos:
- colocación: mt22www010a; factor de residuo 0.06
- colocación: mt22www050a; factor de residuo 0.06

## Recursos

**mt24gen030aaaa** Ud Ventana de PVC, dos hojas practicables con apertura hacia el interior
Datos técnicos: Coste energético 512.332 MJ; Emisión de CO2 52.955 kg
Residuos:
- embalaje: re170203 Plástico. (componente de residuo); rendimiento 0.11 kg; Código LER 17 02 03; Masa del elemento 1 kg; Volumen 0.001667 m3
- embalaje: re170604 Materiales de aislamiento distintos de los especificados en los códigos 17 06 01 y 17 06 03. (componente de residuo); rendimiento 0.024 kg; Código LER 17 06 04; Masa del elemento 1 kg; Volumen 0.001667 m3

**mt25pco015aaaa** m² Persiana enrollable de persianas de PVC
Datos técnicos: Coste energético 113.914 MJ; Emisión de CO2 8.741 kg
Residuos:
- embalaje: re170203 Plástico; rendimiento 0.065 kg
- embalaje: re170604 Materiales de aislamiento distintos de los especificados en los códigos 17 06 01 y 17 06 03; rendimiento 0.013 kg

**mt22www010a** Ud Cartucho de 290 ml de sellador adhesivo monocomponente
Datos técnicos: Coste energético 70.388 MJ; Emisión de CO2 3.428 kg; Código LER 17 09 04; Masa del elemento 0.421 kg; Volumen 0.000281 m3
Residuos:
- embalaje: re170203 Plástico; rendimiento 0.1 kg

**mt22www050a** Ud Cartucho de 300 ml de silicona neutra oxímica
Datos técnicos: Coste energético 61.288 MJ; Emisión de CO2 2.605 kg; Código LER 17 09 04; Masa del elemento 0.3 kg; Volumen 0.0002 m3
Residuos:
- embalaje: re170203 Plástico; rendimiento 0.1 kg
