# Reparación de carpintería exterior de acero "in situ", con un grado de deterioro mínimo, mediante la corrección de descuadres y sustitución de herrería deteriorados

- Propiedad del archivo: CYPE INGENIEROS, S.A.
- Formato: FIEBDC-3/2002
- Ámbito geográfico: Perú
- Costes indirectos: 3.00 %
- Gastos generales: 13.00 %
- Beneficio industrial: 6.00 %
- IVA: 18.00 %

**LCZ010** m² Reparación de carpintería exterior de acero "in situ", con un grado de deterioro mínimo, mediante la corrección de descuadres y sustitución de herrería deteriorados.
Reparación de carpintería exterior de acero "in situ", con un grado de deterioro mínimo, mediante la corrección de descuadres y sustitución de herrería deteriorados. Incluso parte proporcional de reposición de revestimientos y pinturas de los paramentos situados en zonas adyacentes a la intervención.
Incluye: Corrección de descuadres. Sustitución de los herrería deteriorados.
Criterio de medición de proyecto: Superficie medida según documentación gráfica de Proyecto, incluyendo los premarcos.
Criterio de medición de obra: Se medirá la superficie realmente ejecutada según especificaciones de Proyecto.

| Código | Ud | Descripción | Rendimiento | Precio | Importe |
|---|---|---|---|---|---|
| mo018 | h | Operario carpintero metálico. (mano de obra) | 1.588 | 4.13 | 6.56 |
| mo059 | h | Oficial carpintero metálico. (mano de obra) | 1.588 | 2.79 | 4.43 |
| % | % | Herramientas | 2 % | 10.99 | 0.22 |
|  |  | Costes directos |  |  | 11.21 |
