# Celosía de persianas de madera

- Propiedad del archivo: CYPE Ingenieros S.A.
- Formato: FIEBDC-3/2016
- Programa: Generador de precios de la construcción. CYPE Ingenieros, S.A.
- Fecha: 03/04/2024
- Ámbito geográfico: Perú
- Divisa: PEN
- Costes indirectos: 3 %
- Gastos generales: 13 %
- Beneficio industrial: 6 %
- IVA: 18 %

## L Carpintería, closets, vidrios y protecciones solares

### LS Protecciones solares

#### LSZ Celosías

**LSZ020** m² Celosía de persianas de madera.
Celosía fija formada por persianas fijas de madera de cedro rojo, de 140 mm de anchura, con tratamiento fungicida y acabado pintado para exterior, colocadas en posición horizontal, enrasadas con el marco compuesto por perfiles de aluminio lacado de color a elegir y elementos para fijación de las persianas de acero inoxidable. Incluso pletinas para fijación mediante atornillado en obra de albañilería con tarugos de nylon y tornillos de acero.
Incluye: Replanteo. Presentación y nivelación. Resolución de las uniones del marco a los paramentos. Montaje de elementos complementarios.
Criterio de medición de proyecto: Superficie medida según documentación gráfica de Proyecto, deduciendo los huecos de superficie mayor de 3 m².
Criterio de medición de obra: Se medirá la superficie realmente ejecutada según especificaciones de Proyecto, deduciendo los huecos de superficie mayor de 3 m².

| Código | Ud | Descripción | Rendimiento | Precio | Importe |
|---|---|---|---|---|---|
| mt26aaa033a | Ud | Anclaje mecánico con tarugo de nylon y tornillo de acero galvanizado, de cabeza avellanada. (material) | 4 | 1 | 4.000 |
| mt22pce010a | m² | Celosía fija formada por persianas fijas de madera de cedro rojo, de 140 mm de anchura, con tratamiento fungicida y acabado pintado para exterior, colocadas en posición horizontal, enrasadas con el marco compuesto por perfiles de aluminio lacado de color a elegir y elementos para fijación de las persianas de acero inoxidable. (material) | 1 | 591.16 | 591.160 |
| mo018 | h | Operario carpintero metálico. (mano de obra) | 0.484 | 31.7 | 15.343 |
| mo059 | h | Oficial carpintero metálico. (mano de obra) | 0.484 | 21.77 | 10.537 |
| % | % | Herramientas | 2 % | 621.040 | 12.421 |
|  |  | Costes directos |  |  | 633.461 |

Residuos:
- colocación: mt26aaa033a Anclaje mecánico con tarugo de nylon y tornillo de acero galvanizado, de cabeza avellanada; factor de residuo 0.00430435

## Recursos

**mt26aaa033a** Ud Anclaje mecánico con tarugo de nylon y tornillo de acero galvanizado, de cabeza avellanada
Datos técnicos: Coste energético 1.599 MJ; Emisión de CO2 0.133 kg; Código LER 17 04 05; Masa del elemento 0.046 kg; Volumen 0.000022 m3
Residuos:
- embalaje: re150101 Envases de papel y cartón. (componente de residuo); rendimiento 0.001 kg; Código LER 15 01 01; Masa del elemento 1 kg; Volumen 0.001333 m3

**mt22pce010a** m² Celosía fija formada por persianas fijas de madera de cedro rojo
Datos técnicos: Coste energético 1103.889 MJ; Emisión de CO2 0.941 kg
Residuos:
- embalaje: re170203 Plástico. (componente de residuo); rendimiento 0.091 kg; Código LER 17 02 03; Masa del elemento 1 kg; Volumen 0.001667 m3
- embalaje: re170604 Materiales de aislamiento distintos de los especificados en los códigos 17 06 01 y 17 06 03. (componente de residuo); rendimiento 0.016 kg; Código LER 17 06 04; Masa del elemento 1 kg; Volumen 0.001667 m3
