# Celosía fija con sujeciones de aluminio y persianas orientables realizadas con placa laminada compacta de alta presión (HPL) Meteon FR "TRESPA"

- Propiedad del archivo: CYPE INGENIEROS, S.A.
- Formato: FIEBDC-3/2002
- Ámbito geográfico: Perú
- Divisa: PEN
- Costes indirectos: 3.00 %
- Gastos generales: 13.00 %
- Beneficio industrial: 6.00 %
- IVA: 18.00 %

**LSZ051** m² Celosía fija con sujeciones de aluminio y persianas orientables realizadas con placa laminada compacta de alta presión (HPL) Meteon FR "TRESPA", de 13 mm de espesor, montada mediante anclaje mecánico con tarugos de nylon y tornillos de acero.
Celosía fija con persianas orientables realizadas con placa laminada compacta de alta presión (HPL) Meteon FR "TRESPA", de 13 mm de espesor, 1200 mm de anchura máxima, textura satinada: SATIN y acabado Wood Decors NW01 Loft Grey, colocadas sobre subestructura compuesta por testeras de aluminio, ejes de pivotación de acero inoxidable y marco de perfiles tubulares lacados. Incluso pletinas para fijación mediante atornillado en obra de albañilería con tarugos de nylon y tornillos de acero, elaboración en taller, y ajuste final en obra.
Incluye: Replanteo. Presentación y nivelación. Resolución de las uniones de la subestructura a los paramentos. Montaje de elementos complementarios.
Criterio de medición de proyecto: Superficie medida según documentación gráfica de Proyecto, deduciendo los huecos de superficie mayor de 3 m².
Criterio de medición de obra: Se medirá la superficie realmente ejecutada según especificaciones de Proyecto, deduciendo los huecos de superficie mayor de 3 m².

| Código | Ud | Descripción | Rendimiento | Precio | Importe |
|---|---|---|---|---|---|
| mt26aaa033a | Ud | Anclaje mecánico con tarugo de nylon y tornillo de acero galvanizado, de cabeza avellanada. (material) | 4.000 | 0.92 | 3.68 |
| mt12prt200ia | m² | Celosía fija de persianas orientables realizada con placa laminada compacta de alta presión (HPL) Meteon FR "TRESPA", tipo Wood Decors, acabado NW01 Loft Grey, textura satinada Satin, Euroclase B-s2, d0 de reacción al fuego, a base de resinas termoendurecibles y fibras de madera, con superficie decorativa EBC (Electron Beam Curing). (material) | 1.000 | 944.91 | 944.91 |
| mq06hor010 | h | Mezcladora de concreto. (maquinaria) | 0.006 | 4.64 | 0.03 |
| mo018 | h | Operario carpintero metálico. (mano de obra) | 0.512 | 21.95 | 11.24 |
| mo059 | h | Oficial carpintero metálico. (mano de obra) | 0.512 | 15.04 | 7.70 |
| % | % | Herramientas | 2 % | 967.56 | 19.35 |
|  |  | Costes directos |  |  | 986.91 |
