# Sellado de junta de expansión con banda elástica impermeable

- Propiedad del archivo: CYPE Ingenieros S.A.
- Formato: FIEBDC-3/2016
- Programa: Generador de precios de la construcción. CYPE Ingenieros, S.A.
- Fecha: 03/04/2024
- Ámbito geográfico: Perú
- Divisa: PEN
- Costes indirectos: 3 %
- Gastos generales: 13 %
- Beneficio industrial: 6 %
- IVA: 18 %

## N Aislamientos e impermeabilizaciones

### NI Impermeabilizaciones

#### NIJ Juntas

**NIJ050** m Sellado de junta de expansión con banda elástica impermeable.
Sellado de junta de expansión con banda elástica impermeable de elastómero termoplástico, color gris, de 150 mm de anchura y 1 mm de espesor, colocada con empalmes, fijada al soporte mediante adhesivo de dos componentes a base de resina epoxi sin disolventes, (rendimiento: 1 kg/m), aplicado en dos capas, la primera capa antes de la colocación de la banda y la segunda capa después de la colocación de la banda, dejando libre la zona de la banda expuesta al movimiento.
Incluye: Preparación del soporte. Aplicación de la primera capa de adhesivo. Colocación de la banda. Aplicación de la segunda capa de adhesivo.
Criterio de medición de proyecto: Longitud medida según documentación gráfica de Proyecto.
Criterio de medición de obra: Se medirá la longitud realmente ejecutada según especificaciones de Proyecto.

| Código | Ud | Descripción | Rendimiento | Precio | Importe |
|---|---|---|---|---|---|
| mt09reh450a | kg | Adhesivo de dos componentes a base de resina epoxi sin disolventes, de endurecimiento sin retracción, impermeable al agua, con alta resistencia a los agentes químicos y a ciclos de congelamiento y deshielo y apto para estar en contacto con agua potable, para banda de sellado de juntas de movimiento. (material) | 1 | 31.96 | 31.960 |
| mt09reh455a | m | Banda elástica impermeable de elastómero termoplástico, color gris, de 150 mm de anchura y 1 mm de espesor, apta para estar en contacto con agua potable, para sellado de juntas de movimiento. (material) | 1.1 | 20.55 | 22.605 |
| mo032 | h | Operario aplicador de productos impermeabilizantes. (mano de obra) | 0.269 | 31.29 | 8.417 |
| mo070 | h | Oficial aplicador de productos impermeabilizantes. (mano de obra) | 0.269 | 21.72 | 5.843 |
| % | % | Herramientas | 2 % | 68.825 | 1.377 |
|  |  | Costes directos |  |  | 70.202 |

Residuos:
- colocación: mt09reh450a; factor de residuo 0.03
- colocación: mt09reh455a; factor de residuo 0.055

## Recursos

**mt09reh450a** kg Adhesivo de dos componentes a base de resina epoxi sin disolventes
Datos técnicos: Coste energético 86.761 MJ; Emisión de CO2 3.294 kg; Código LER 17 09 04; Masa del elemento 1 kg; Volumen 0.000667 m3
Residuos:
- embalaje: re170203 Plástico. (componente de residuo); rendimiento 0.003 kg; Código LER 17 02 03; Masa del elemento 1 kg; Volumen 0.001667 m3

**mt09reh455a** m Banda elástica impermeable de elastómero termoplástico
Datos técnicos: Coste energético 12.567 MJ; Emisión de CO2 0.635 kg; Código LER 17 09 04; Masa del elemento 0.135 kg; Volumen 0.00009 m3
Residuos:
- embalaje: re150101 Envases de papel y cartón. (componente de residuo); rendimiento 0.058 kg; Código LER 15 01 01; Masa del elemento 1 kg; Volumen 0.001333 m3
